# Erweiterungsbau Nahetal-Schule 2025
Leistungsbeschreibung (GAEB DA XML 3.3, DA81)
Projekt: 620-1...
Währung: EUR
Vergabeart: Öffentliche Ausschreibung
Ausführungsbeginn: 30.11.2026
Ausführungsende: 23.12.2026
Erstellt mit: GXML Toolbox V3.3 R20220330, ORCA AVA 27 27.00.00, 12.08.2026

## Allgemeine Beschreibung:
Allgemeine Beschreibung:

Bauherr:
Kreisverwaltung Birkenfeld
vertreten durch Landrat Miroslaw Kowalski
Schneewiesenstraße 25
55765 Birkenfeld

Lage der Baustelle:
Auf der Bein 7
55743 Idar-Oberstein

Lage der Baustelle

Die Nahetal-Schule ist Teil des Schulzentrums "Auf der Bein" in Ortsrandlage. Dort befinden sich außerdem ein Gymnasium, eine Grundschule sowie zwei Sporthallen.
Die Parzellen 4/25 in Flur 5 der Gemarkung Weierbach mit dem aufstehenden Schulgebäude, befindet sich im Eigentum des Nationalparklandkreises Birkenfeld.
Die Erschließung erfolgt über die Gemeindestraße Auf der Bein.
Die Zufahrt zur Baustelle erfolgt über das Schulgelände.
Vor Abgabe des Angebotes wird Empfohlen die Örtlichkeiten und das bestehende Umfeld  durch den AN zu besichtigen.

Schulbertieb

Die angrenzenden bzw. darunterliegenden Schulgebäude sind während den Bauarbeiten in Betrieb.
In den Schulpausen ist in Kreuzungsbereichen Schüler/ Baustelle kein Baustellenfahrzeugverkehr zulässig.
Die Anlieferung und Taktung im Zuge der Arbeiten ist hierauf abzustimmen.

Baubeschreibung Neubau Konstruktion und Gestaltung
Der Nationalparklandkreis Birkenfeld plant eine Baumaßnahme an der Nahetal-Schule, Schule mit dem Förderschwerpunkt Lernen in Idar-Oberstein. Im Objekt ist darüber hinaus eine Schule mit dem Förderschwerpunkt Sprache untergebracht. Das bestehende Gebäude wurde im Jahr 1983 errichtet und ist mittlerweile an seine Kapazitätsgrenzen gestoßen. Bereits im Jahr 2021 wurde als Akutmaßnahme eine provisorische Containeranlage mit insgesamt drei Unterrichtsräumen errichtet. Die Prognose geht zu immer steigenden Schülerzahlen, es muss dringend Abhilfe, durch die Herstellung von neuen Räumlichkeiten, geschaffen werden.

Das neue Gebäude wurde eingeschossig, nicht unterkellert, mit Flachdach geplant. Alle Räumlichkeiten sind ebenerdig über entsprechend breite Türöffnungen erreichbar. Eine eigene Sanitäreinheit im Gebäude mit einer behindertengerechten Toilette tragen weiterhin den Anforderungen an die Barrierefreiheit Genüge.
Die vorgesehene Raumaufteilung sowie Stellung auf dem Grundstück ist den beigefügten Grundrissplänen im M 1:200 zu entnehmen.
Geplant ist eine Holzrahmenbauweise mit leichten Trennwänden und dadurch einem Maximum an Flexibilität, einhergehend mit der entsprechenden Nachhaltigkeit.
Die Erfüllung der, im jeweils gültigen Gebäudeenergiegesetz (GEG), geforderten Standards, d. h. der geforderte Einsatz von regenerativer Energie in Verbindung mit Bauteildämmung, Anlagentechnik und sommerlichem Wärmeschutz finden in der Planung Berücksichtigung.
Der Entwurf sieht bei einem umbauten Raum von 4.245,85 cbm eine BGF von 832,52 qm vor.

Verkehrsverhältnisse auf der Baustelle

Die Baustelle ist über die vorgenannte überörtliche Gemeindestraße "Auf der Bein" zu erreichen. In unmittelbarer Umgebung  sind Lager- und Stellflächen begrenzt vorhanden und in Abstimmung mit der Bauleitung nutzbar. Benutzte Flächen müssen wieder sauber in den Ursprungszustand hergestellt werden.

Lage, Art, Anschlusswert und Bedingungen für das Überlassen von Anschlüssen

Anschlüsse für  Wasser, Energie und Abwasser sind auf der Grundstück vorhanden. Die Anschlüsse müssen gesondert gesichert werden und sind vor Beschädigung zu schützen.
Baustrom: Anschlussmöglichkeit steht in direkter Umgebung zur Verfügung. Der  Baustromverteiler  wird bauseits gestellt.

Arbeitnehmer

Aus Sicherheitsgründen verpflichtet sich der AN die Kommunikation der auf der Baustelle gewerblich Tätigen mit dem AG jederzeit in deutscher Sprache sicherzustellen.

Bauleitung

Die Bauoberleitung entsprechend HOAI und die örtliche Bauüberwachung werden vom AG beauftragt.
Der AN hat bei Angebotsabgabe einen verantwortlichen örtlichen Bauleiter mit persönlichen fachlichen Referenzen zu benennen. Der Bauleiter und die Aufsichtsführenden der Arbeiten müssen Erfahrungen von vergleichbaren Projekten haben.
Die örtliche Bauleitung des AN ist der Bauleitung des AG unterstellt. Darüber hinaus besitzen der Fachgutachter und der Sicherheits- und Gesundheitskoordinator gegenüber der örtlichen Bauleitung des AN Weisungsbefugnis. Bei Kompetenzüberschneidungen ist im Streitfall den Sicherheits- und Gesundheitsschutz- Interessen Vorrang einzuräumen.

LV Grundlagen

Als Anlage zur Ausschreibung sind dem Blankett Lageplan, Ausführungspläne und Bilder beigefügt. Weitere Unterlagen können während der Geschäftszeiten im

 Arbeitsschutz; Sicherheit und Gesundheitsschutz :

Die Vorgaben zur Arbeitssicherheit bzw. zum Gesundheitsschutz sind ohne zusätzliche Vergütung anzuwenden bzw. einzuhalten.

Baustellenverordnung

Die Baustelle unterliegt der Baustellenverordnung von 1998 (letzte Änderung vom 01.04.2023). Durch den Bauherrn wurde ein Koordinator nach Baustellenverordnung bestellt.

Die Einhaltung u.a. nachfolgender Vorschriften ist vertragliche Pflicht des AN:
·] Arbeits- und Unfallverhütungsvorschriften der BauBG und DGUV
·] Betriebssicherheitsverordnung
·] Arbeitsschutzgesetz
·] Arbeitsstättenverordnung
·] Arbeitsstättenrichtlinie
·] Gefahrstoffverordnung
·] PSA-Benutzungsverordnung
Der entsprechende SIGE-Plan ist zu den üblichen Geschäftszeiten beim beauftragten Sicherheits- und Gesundheitsschutz-Koordinator einzusehen.
Der Unternehmer hat zur Durchführung und Umsetzung der Baustellenverordnung vor Aufnahme seiner Arbeiten einen Termin zur Einweisung in den SiGe-Plan mit dembeauftragten Sicherheits- und Gesundheitsschutz-Koordinator zu vereinbaren. Die Arbeiten dürfen erst nach erfolgter Einweisung ausgeführt werden.

Baustellenordnung

Die Baustellenordnung soll einen störungsfreien Bauablauf ermöglichen und wesentlich zur Sicherheit und dem Gesundheitsschutz der Beschäftigten und sonstigen Personen beitragen. Sie enthält Regelungen zur Organisation, Koordination und Überwachung des sicheren Baustellenbetriebes und umfasst Maßnahmen zur Arbeits- sicherheit, die insbesondere die Zusammenarbeit aller am Bau Beteiligten betreffen.
Alle am Bau beteiligten Personen sind dazu verpflichtet, dafür Sorge zu tragen, dass von der Baumaßnahme keine Sicherheits- und Gesundheitsgefahren ausgehen. Jeder Auftragnehmer ist grundsätzlich für die Gewährleistung der Arbeitssicherheit seiner Beschäftigten auf der Baustelle verantwortlich.
Diese Baustellenordnung ist mit allen am Bau Beteiligten vereinbart. Ihre Einhaltung und die Unterweisung der Beschäftigten ist Bestandteil der Vertragserfüllung Die Baustellenordnung kann vom Bauherrn bzw. dessen Vertreter (z. B. örtl. BÜ, Baustellenkoordinator) jederzeit ergänzt und an die Baustellensituation angepasst werden.

Zusammenarbeit mehrerer Arbeitgeber

Führt der Auftragnehmer Bauleistungen aus, die zeitlich und örtlich mit Aufträgen anderer Unternehmer zusammenfallen, so ist er gemäß § 8 Arbeitsschutzgesetz bzw. den Allgemeinen Unfallverhütungsvorschriften (DGUV-V1 / BGV A1) zur Abstimmung und Vermeidung gegenseitiger Gefährdungen mit den anderen Unternehmern verpflichtet. Eine verantwortliche Person für die Koordinationspflicht nach § 8 ArbSchG und § 6 DGUV-V1 / BGV A1 ist dem Bauherrn, der örtl. BÜ und dem SIGE-Koordinator zu benennen.

## Technische Vertragsbedingungen
Zusätzliche Vertragsbestimmungen für Bauleistungen
Zusätzliche rechtliche Bestimmungen für Bauleistungen

Nebenangebote
Nebenangebote sind zugelassen. Das Hauptangebot ist in jedem Fall in unveränderter Form auszufüllen.
Angebote mit nicht ausgefülltem Hauptangebot werden ausgeschieden. Das Nebenangebot ist gesondert als
solches zu kennzeichnen und, in seinen Abweichungen gegenüber den ausgeschriebenen Bauleistungen
schriftlich und gegebenenfalls zeichnerisch konkret darzustellen. Ein Rechtsanspruch auf Auftragserteilung
des Nebenangebotes bzw. von Ausführungsvarianten bleibt jedoch ausgeschlossen.
Bedenken
Bedenken zu den, in den Ausschreibungsunterlagen vorgesehenen, Ausführungen sind durch den Bieter mit
der Angebotsabgabe schriftlich darzustellen und zu begründen. Nachträglich vorgebrachte Einwände finden
keine Berücksichtigung.
Subunternehmer / Bieter oder Arbeitsgemeinschaften
Bedingt durch die erforderliche hochqualifizierte Leistung hat die anbietende Firma die Leistung der Metallbauarbeiten,
sowohl die Werksfertigung als auch die Montage, selbst zu erbringen. Es kann eine Weitergabe
an Subunternehmer sowie Bietergemeinschaften nicht anerkannt werden. Nebenleistungen und Lieferungen
von Zubehör können an, in der Ausschreibung zu benennende, Subunternehmer bzw. Lieferanten weitergegeben
werden.
Preiserstellung
Die Preiserstellung, für die in Folge beschriebenen Leistungen, gilt für eine betriebsfertige Anlage, einschließlich der Anlieferung, Abladen und dem Transport innerhalb der Baustelle sowie die Montage,

Referenzanlagen
Der Bieter hat, als Bestandteil des Angebotes sowie auch als Grundlage einer Beauftragung, fünf Referenzanlagen ähnlicher Ausführung zu benennen und anzugeben.
Auflistung von mindestens fünf, nach dem gewählten System gebauten, Referenzanlagen.

Referenzanlage 1: ....................
Errichtungszeitraum: ....................
Kontaktanschrift: ....................

Referenzanlage 2: ....................
Errichtungszeitraum: ....................
Kontaktanschrift: ....................

Referenzanlage 3: ....................
Errichtungszeitraum: ....................
Kontaktanschrift: ....................

Referenzanlage 4: ....................
Errichtungszeitraum: ....................
Kontaktanschrift: ....................

Referenzanlage 5: ....................
Errichtungszeitraum: ....................
Kontaktanschrift: ....................

Diese Referenzanlagen müssen, in den vergangenen drei Jahren ab Datum der Angebotslegung im
EU-Raum, durch den Bieter errichtet worden sein sowie auch auftraggeberseitige Abnahme verfügen. Angebote von Bietern, die diese Nachweise nicht erbringen, stellen einen unbehebbaren Mangel dar und werden ausgeschieden.
Vergabeprinzip und Vergabekriterien
Die Vergabe erfolgt nach dem Bestbieterprinzip. Wegen der Besonderheit und der Bedeutung des Bauwerkes werden deshalb vom Auftraggeber wesentliche Vergabekriterien festgelegt, nach denen der Auftrag vergeben wird.
Der Auftrag wird nach folgenden Vergabekriterien vergeben, die nach ihrer Priorität geordnet sind:
- Referenzen des Bieters
- Ressourcen des Bieters in Bezug auf Planung und Ausführung
- Technischer Wert
- Preis

Angebote von Bietern, die diese Verarbeitungsrichtlinien nicht erfüllen, werden ausgeschieden.
- Wirtschaftliche Leistungsfähigkeit
Der Auftraggeber scheidet Bewerber aus, wenn folgende Bedingungen in Bezug auf Eignung nach Ansicht
des Auftraggebers nicht erfüllt sind:
a) Wenn der Bieter für die Abwicklung des Projektes keine ausreichende Erfahrung besitzt.
b) Wenn der Bieter für die Durchführung des Auftrages kein ausreichend qualifiziertes verantwortliches Personal
hat, oder wenn die, für die Durchführung des Auftrages zur Verfügung stehende, Mitarbeiterzahl unzureichend ist.
Werden von einem Bieter die Nachweise über die geforderten Vergabekriterien nicht oder unvollständig erbracht, so werden die Angebote durch den Auftraggeber abgelehnt und ausgeschieden.

## Bieterbestätigung
Hiermit bestätigt der Bieter / Auftragnehmer, dass er über alle erforderlichen Fachkenntnisse und Zulassungen verfügt, um die ausgeschriebenen Maßnahmen entsprechend aller zum Zeitpunkt der Durchführung zu Grunde liegenden Vorschriften, Gesetze, Verordnungen und anerkannten Regeln der Technik, durchführen zu können.

Der Bieter hat vor Angebotsangabe die Lage des Geländes besichtigt und sich über Zufahrten, Deponierungsmöglichkeiten der Lagermöglichkeiten, usw. eigenverantwortlich anhand der örtlichen Gegebenheiten zu informieren

Entsprechende Zulassungen und Nachweise werden dem Angebot als Anlage beigefügt, bzw. können auf Aufforderung, vor Auftragserteilung, vorgelegt werden.

Die Preise in diesem Angebot umfassen grundsätzlich alle, zur vollständigen Montage und fachgerechten Ausführung erforderlichen Arbeiten und Nebenleistungen.

Der Bieter hat den Umfang der Leistung eigenverantwortlich zu ermitteln.

Bedenken gegen die Ausführung, auch einzelner Positionen, werden mit Angebotsabgabe mit separatem Schreiben bekannt gemacht. Spätere, nach Auftragserteilung vorgebrachte Einwendungen und Reklamationen können nicht kostenverändernd anerkannt werden und schränken den Gewährleistungsumfang nicht ein.

Der Bieter bestätigt, dass er den Wortlaut der vom Auftraggeber verfassten Langfassung des Leistungsverzeichnisses als alleinverbindlich anerkennt.

Der Bieter hat vor Angebotsabgabe die Örtlichkeit in Augenschein zu nehmen.

...................................................................................................................

Datum,Ort  Stempel, Unterschrift (Bieter)

## Metallbauarbeiten
Metallbauarbeiten

Technische Vorbemerkungen

Mitgeltende Normen und Regeln

Allgemeines

Es gelten jeweils die Normen und Regeln in der zum Vertragsschluss gültigen Fassung einschließlich der Änderungen, Berichtigungen und Beiblätter.

Soweit in der Leistungsbeschreibung auf Technische Spezifikationen, z. B. nationale Normen, mit denen Europäische Normen umgesetzt werden, europäisch technische Bewertungen, gemeinsame technische Spezifikationen, Internationale Normen, Bezug genommen wird, werden auch ohne den ausdrücklichen Zusatz: "oder gleichwertig", immer gleichwertige Technische Spezifikationen in Bezug genommen.

Technische Spezifikationen

DIN 4109-1
Schallschutz im Hochbau - Teil 1: Mindestanforderungen

DIN 4109-2
Schallschutz im Hochbau - Teil 2: Rechnerische Nachweise der Erfüllung der Anforderungen

DIN 6834-1
Strahlenschutztüren für medizinisch genutzte Räume - Teil 1: Anforderungen

DIN 14094-2
Feuerwehrwesen - Notleiteranlagen - Teil 2: Rettungswege auf flachen und geneigten Dächern

DIN 18111-2
Türzargen - Stahlzargen - Teil 2: Sonderzargen (1- und 2-schalig) für gefälzte und ungefälzte Türen in Mauerwerkswänden und Ständerwerkswänden

DIN 18111-3
Türzargen - Stahlzargen - Teil 3: Einbau von Stahlzargen nach DIN 18111-1 und DIN 18111-2

DIN 18542
Imprägnierte Fugendichtungsbänder aus Schaumkunststoff zur Abdichtung von Außenwandfugen - Anforderungen und Prüfung

DIN 24537-1
Roste als Bodenbelag - Teil 1: Gitterroste aus metallischen Werkstoffen

DIN 24537-2
Roste als Bodenbelag - Teil 2: Blechprofilroste aus metallischen Werkstoffen

DIN 55945
Beschichtungsstoffe und Beschichtungen - Ergänzende Begriffe zu DIN EN ISO 4618

DIN EN 949
Fenster, Türen, Dreh- und Rollläden, Vorhangfassaden - Ermittlung der Widerstandsfähigkeit von Türen gegen Aufprall eines weichen und schweren Stoßkörpers

DIN EN 988
Zink und Zinklegierungen - Anforderungen an gewalzte Flacherzeugnisse für das Bauwesen

DIN EN 1192
Türen - Klassifizierung der Festigkeitsanforderungen

DIN EN 1396
Aluminium und Aluminiumlegierungen - Bandbeschichtete Bleche und Bänder für allgemeine Anwendungen - Spezifikationen

DIN EN 1522
Fenster, Türen, Abschlüsse - Durchschusshemmung - Anforderungen und Klassifizierung

DIN EN 10088-1
Nichtrostende Stähle - Teil 1: Verzeichnis der nichtrostenden Stähle

DIN EN 10210-2
Warmgefertigte Hohlprofile für den Stahlbau - Teil 2: Grenzabmaße, Maße und statische Werte

DIN EN 12207
Fenster und Türen - Luftdurchlässigkeit - Klassifizierung

DIN EN 12208
Fenster und Türen - Schlagregendichtheit - Klassifizierung

DIN EN 12210
Fenster und Türen - Widerstandsfähigkeit bei Windlast - Klassifizierung

DIN EN 12453
Tore - Nutzungssicherheit kraftbetätigter Tore - Anforderungen und Prüfverfahren

DIN EN 12635
Tore - Informationen zur Nutzung

DIN EN 13964
Unterdecken - Anforderungen und Prüfverfahren

DIN EN ISO 3834-1
Qualitätsanforderungen für das Schmelzschweißen von metallischen Werkstoffen - Teil 1: Kriterien für die Auswahl der geeigneten Stufe der Qualitätsanforderungen

DIN EN ISO 3834-2
Qualitätsanforderungen für das Schmelzschweißen von metallischen Werkstoffen - Teil 2: Umfassende Qualitätsanforderungen

DIN EN ISO 3834-3
Qualitätsanforderungen für das Schmelzschweißen von metallischen Werkstoffen - Teil 3: Standard-Qualitätsanforderungen

DIN EN ISO 3834-4
Qualitätsanforderungen für das Schmelzschweißen von metallischen Werkstoffen - Teil 4: Elementare Qualitätsanforderungen

DIN EN ISO 3834-5
Qualitätsanforderungen für das Schmelzschweißen von metallischen Werkstoffen - Teil 5: Dokumente, deren Anforderungen erfüllt werden müssen, um die Übereinstimmung mit den Anforderungen nach ISO 3834-2, ISO 3834-3 oder ISO 3834-4 nachzuweisen

DIN EN ISO 4042
Verbindungselemente - Galvanisch aufgebrachte Überzugssysteme

DIN EN ISO 4618
Beschichtungsstoffe - Begriffe

DIN EN ISO 5817
Schweißen - Schmelzschweißverbindungen an Stahl, Nickel, Titan und deren Legierungen (ohne Strahlschweißen) - Bewertungsgruppen von Unregelmäßigkeiten

DIN EN ISO 8501-1
Vorbereitung von Stahloberflächen vor dem Auftragen von Beschichtungsstoffen - Visuelle Beurteilung der Oberflächenreinheit - Teil 1: Rostgrade und Oberflächenvorbereitungsgrade von unbeschichteten Stahloberflächen und Stahloberflächen nach ganzflächigem Entfernen vorhandener Beschichtungen

DIN EN ISO 8501-2
Vorbereitung von Stahloberflächen vor dem Auftragen von Beschichtungsstoffen - Visuelle Beurteilung der Oberflächenreinheit - Teil 2: Oberflächenvorbereitungsgrade von beschichteten Oberflächen nach örtlichem Entfernen der vorhandenen Beschichtungen

DIN EN ISO 8501-3
Vorbereitung von Stahloberflächen vor dem Auftragen von Beschichtungsstoffen - Visuelle Beurteilung der Oberflächenreinheit - Teil 3: Vorbereitungsgrade von Schweißnähten, Kanten und anderen Flächen mit Oberflächenunregelmäßigkeiten

DIN EN ISO 8501-4
Vorbereitung von Stahloberflächen vor dem Auftragen von Beschichtungsstoffen - Visuelle Beurteilung der Oberflächenreinheit - Teil 4: Ausgangszustände, Vorbereitungsgrade und Flugrostgrade in Verbindung mit Wasserwaschen

DIN EN ISO 8503
Normenreihe: Vorbereitung von Stahloberflächen vor dem Auftragen von Beschichtungsstoffen - Rauheitskenngrößen von gestrahlten Stahloberflächen

DIN EN ISO 8504
Normenreihe: Vorbereitung von Stahloberflächen vor dem Auftragen von Beschichtungsstoffen - Verfahren für die Oberflächenvorbereitung

DIN EN ISO 14713-1
Zinküberzüge - Leitfäden und Empfehlungen zum Schutz von Eisen- und Stahlkonstruktionen vor Korrosion - Teil 1: Allgemeine Konstruktionsgrundsätze und Korrosionsbeständigkeit

DIN EN ISO 14713-2
Zinküberzüge - Leitfäden und Empfehlungen zum Schutz von Eisen- und Stahlkonstruktionen vor Korrosion - Teil 2: Feuerverzinken

DIN EN ISO 14713-3
Zinküberzüge - Leitfäden und Empfehlungen zum Schutz von Eisen- und Stahlkonstruktionen vor Korrosion - Teil 3: Sherardisieren

DIN EN ISO 14731
Schweißaufsicht - Aufgaben und Verantwortung

DIN EN ISO 15607
Anforderung und Qualifizierung von Schweißverfahren für metallische Werkstoffe - Allgemeine Regeln

DIN EN ISO 15609-1
Anforderung und Qualifizierung von Schweißverfahren für metallische Werkstoffe - Schweißanweisung - Teil 1: Lichtbogenschweißen

DIN EN ISO 15611
Anforderung und Qualifizierung von Schweißverfahren für metallische Werkstoffe - Qualifizierung aufgrund von vorliegender schweißtechnischer Erfahrung

DIN EN ISO 21306-1
Kunststoffe - Weichmacherfreie Polyvinylchlorid (PVC-U)-Werkstoffe - Teil 1: Bezeichnungssystem und Basis für Spezifikationen

ISO 6362-4
Aluminium und Aluminium-Knetlegierungen - Stranggepresste Stangen, Rohre und Profile - Teil 4: Profile - Grenzabmaße und Formtoleranzen

ISO 16163
Kontinuierlich schmelztauchveredelte Flacherzeugnisse aus Stahl - Grenzabmaße und Formtoleranzen

VDI 2719
Schalldämmung von Fenstern und deren Zusatzeinrichtungen

BFS Merkblatt Nr. 6
Beschichtungen auf Bauteilen aus Aluminium
Herausgeber: Bundesausschuss Farbe und Sachwertschutz (BFS)

BFS Merkblatt Nr. 26
Farbveränderung von Beschichtungen im Außenbereich
Herausgeber: Bundesausschuss Farbe und Sachwertschutz (BFS)

BG Bau Broschüre
SARS-CoV-2 Arbeitsschutzstandard für das Baugewerbe
Herausgeber: Berufsgenossenschaft der Bauwirtschaft (BG Bau)

BVM Technische Richtlinie des Metallhandwerks
Geländer-Richtlinie
Geländer und Umwehrungen aus Metall
Herausgeber: Bundesverband Metall - Vereinigung Deutscher Metallhandwerke (BVM)

DGUV Information 208-007
Roste - Auswahl und Betrieb
Herausgeber: Deutsche Gesetzliche Unfallversicherung e.V. (DGUV)
(bisher: BGI/GUV-I 588-1)

DASt-Richtlinie 006
Überschweißen von Fertigungsbeschichtungen im Stahlbau
Herausgeber: Deutscher Ausschuss für Stahlbau (DASt)

DASt-Richtlinie 007
Lieferung, Verarbeitung und Anwendung wetterfester Baustähle
Herausgeber: Deutscher Ausschuss für Stahlbau (DASt)

ift-Richtlinie FE-07/1
Hochwasserbeständige Fenster und Türen - Anforderungen, Prüfung, Klassifizierung
Herausgeber: ift Rosenheim

ift-Richtlinie FE-11/1
Nutzungssicherheit an kraftbetätigten Fenstern und Fenstertüren
Herausgeber: ift Rosenheim

ift-Richtlinie MO-01/1
Baukörperanschluss von Fenstern Teil 1 Verfahren zur Ermittlung der Gebrauchstauglichkeit von Abdichtungssystemen
Herausgeber: ift Rosenheim

IVD-Merkblatt Nr. 4
Abdichten von Fugen im Hochbau mit aufzuklebenden Elastomer-Fugenbändern
Herausgeber: Industrieverband Dichtstoffe e.V. (IVD)

IVD-Merkblatt Nr. 5
Abdichtungen mit Butylbändern
Herausgeber: Industrieverband Dichtstoffe e.V. (IVD)

IVD-Merkblatt Nr. 9
Spritzbare Dichtstoffe in der Anschlussfuge für Fenster und Außentüren. Grundlagen für die Ausführung
Herausgeber: Industrieverband Dichtstoffe e.V. (IVD)

IVD-Merkblatt Nr. 14
Dichtstoffe und Schimmelpilzbefall. Ursachen - Vorbeugung - Sanierung
Herausgeber: Industrieverband Dichtstoffe e.V. (IVD)

IVD-Merkblatt Nr. 22
Anschlussfugen im Stahl- und Aluminium-Fassadenbau sowie konstruktiven Glasbau. Einsatzmöglichkeiten von spritzbaren Dichtstoffen
Herausgeber: Industrieverband Dichtstoffe e.V. (IVD)

IVD-Merkblatt Nr. 24
Fugenabdichtung mit spritzbaren Dichtstoffen und vorkomprimierten Dichtungsbändern sowie Montageklebstoffen im Wintergartenbau
Herausgeber: Industrieverband Dichtstoffe e.V. (IVD)

IVD-Merkblatt Nr. 26-1
Abdichten von Fenster- und Fassadenfugen mit imprägnierten Fugendichtungsbändern und Multifunktionsdichtungsbändern
Herausgeber: Industrieverband Dichtstoffe e.V. (IVD)

IVD-Merkblatt Nr. 27
Abdichten von Anschluss- und Bewegungsfugen an der Fassade mit spritzbaren Dichtstoffen
Herausgeber: Industrieverband Dichtstoffe e.V. (IVD)

IVD-Merkblatt Nr. 28
Sanierung von defekten Fugenabdichtungen an der Fassade
Herausgeber: Industrieverband Dichtstoffe e.V. (IVD)

MB 382
Merkblatt 382: Das Kleben von Stahl und Edelstahl rostfrei
Herausgeber: Stahl-Informations-Zentrum, Informationsstelle Edelstahl Rostfrei

MB 434
Merkblatt 434: Wetterfester Baustahl
Herausgeber: Stahl-Informations-Zentrum

MB 822
Merkblatt 822: Die Verarbeitung von Edelstahl Rostfrei
Herausgeber: Informationsstelle Edelstahl Rostfrei

MB 823
Merkblatt 823: Schweißen von Edelstahl Rostfrei
Herausgeber: Informationsstelle Edelstahl Rostfrei

MB 875
Merkblatt 875: Edelstahl Rostfrei im Bauwesen: Technischer Leitfaden
Herausgeber: Informationsstelle Edelstahl Rostfrei

MB 969
Merkblatt 969: Fertigung und Montage von Konstruktionen aus nichtrostendem Stahl - allgemeine Hinweise
Herausgeber: Euro Inox

MB 974
Merkblatt 974: Elektropolieren nichtrostender Stähle
Herausgeber: Euro Inox

MB 980
Merkblatt 980: Nichtrostende Flachprodukte für das Bauwesen - Erläuterungen zu den Sorten der EN 10088-4
Herausgeber: Euro Inox

Porenbeton-Handbuch
Herausgeber: Bundesverband Porenbeton

Porenbeton Bautechnische Daten
Mauerwerksprodukte aus Porenbeton
Herausgeber: Bundesverband Porenbeton

VdS 2008
Feuergefährliche Arbeiten, Richtlinien für den Brandschutz
Herausgeber: Gesamtverband der Deutschen Versicherungswirtschaft e.V. (GDV)

VdS 2021
Baustellen - Unverbindlicher Leitfaden für ein umfassendes Schutzkonzept
Herausgeber: Gesamtverband der Deutschen Versicherungswirtschaft e.V. (GDV)

VdS 2047
Sicherheitsvorschriften für feuergefährliche Arbeiten
Herausgeber: Gesamtverband der Deutschen Versicherungswirtschaft e.V. (GDV)

VFF Merkblatt AL.01
Filiformkorrosion - Vermeidung bei beschichteten Aluminium-Bauteilen
Herausgeber: Verband Fenster + Fassade (VFF)

VFF Merkblatt AL.02
Visuelle Beurteilung von organisch beschichteten (lackierten) Oberflächen auf Aluminium
Herausgeber: Verband Fenster + Fassade (VFF)

VFF Merkblatt AL.03
Visuelle Beurteilung von anodisch oxidierten (eloxierten) Oberflächen auf Aluminium
Herausgeber: Verband Fenster + Fassade (VFF)

VFF Merkblatt KB.01
Kraftbetätigte Fenster
Herausgeber: Verband Fenster + Fassade (VFF)

VFF Merkblatt KB.02
Elektrische Bauteile im Fenster-, Türen- und Fassadenbau - Planung und Ausführung
Herausgeber: Verband Fenster + Fassade (VFF)

VFF Merkblatt KB.03
Smart Windows
Herausgeber: Verband Fenster + Fassade (VFF)

VFF Merkblatt ST.01
Beschichten von Stahlteilen im Metallbau
Herausgeber: Verband Fenster + Fassade. (VFF)

VFF Merkblatt ST.02
Visuelle Beurteilung von organisch beschichteten (lackierten) Oberflächen auf Stahl
Herausgeber: Verband Fenster + Fassade (VFF)

VFF Merkblatt ST.03
Visuelle Beurteilung von Oberflächen aus Edelstahl Rostfrei
Herausgeber: Verband Fenster + Fassade (VFF)

Angaben zur Baustelle

Lage und Transportwege

Die Arbeiten sind in folgenden Geschossen auszuführen: Erdgeschoss Ebene 0,00 m

Die Hauptwindrichtung bezogen auf das Gebäude ist: West / Süd-West

Gerüste

Gerüste für eine Arbeitshöhe bis zu 3,50 m sind in die Leistungen, für die diese Gerüste erforderlich sind, einzurechnen.

Angaben zu Stoffen und Bauteilen

Alle verwendeten Kunststoffe müssen alterungs- und lichtbeständig sowie mindestens schwer entflammbar sein. Ihre Widerstandsfähigkeit gegen chemische und atmosphärische Einflüsse, gegen Wärme und Kälte, und ihr elastisches Verhalten müssen dem Verwendungszweck dauerhaft entsprechen.

Bei brandschutztechnischen Anforderungen sind die amtlichen Nachweise (Prüfzeugnis oder Prüfbescheid oder allgemeine bauaufsichtliche Zulassung) der Bauleitung zu übergeben.

Bei nicht genormten Stoffen und Bauteilen sind, soweit erforderlich, die bauaufsichtlichen Zulassungen der Bauleitung zu übergeben

Bei geschweißten Bauteilen aus Edelstahl dürfen keine Anlauffarben sichtbar sein.

Angaben zur Ausführung

Allgemeines

Das Lagern von Druckgasflaschen in Kellerräumen, Treppenhäusern, Durchgängen und Durchfahrten ist untersagt. Bei Arbeiten mit brennbaren Gasen muss ein Feuerlöscher, tragbar, nach DIN EN 3 vorhanden sein.

Bei Brennschneidearbeiten oder sonstigen funkenerzeugenden Arbeiten, z.B. auch Trennarbeiten mit Trennscheiben, in der Nähe von Bauteilen der Baustoffklasse B2 bzw. B3 nach DIN 4102 Teil 1 sind geeignete Brandschutzmaßnahmen vom Auftragnehmer zu treffen.

Bei funkenerzeugenden Arbeiten, z.B. Trennarbeiten mit Trennscheiben und Brennschneidearbeiten, in der Nähe zu erhaltender Bauteile sind Glasflächen, glasierte Keramikoberflächen und andere durch den Funkenflug gefährdete Oberflächen abzudecken.

Vor Ausführungsbeginn hat der Auftragnehmer mit dem Auftraggeber festzulegen, wo das zu verwendende Material auf der Baustelle gelagert werden kann, um gegenseitige Störungen der am Bau beteiligten Handwerker während der Bauausführung zu vermeiden.

Wenn bauseitige Vorleistungen erforderlich sind, hat der Auftragnehmer dem Auftraggeber rechtzeitig die erforderlichen Angaben möglichst in Verbindung mit Detailzeichnungen zu übergeben

Vor der Durchführung von Stemm-, Bohr- und Einsetzarbeiten an Estrichen sowie geputzten Wänden und Decken sind Leitungen mit einem Suchgerät zu orten.

Späne vom Bohren und Fräsen sowie Reste von Schleifstaub sind sofort von den bearbeiteten Teilen zu entfernen.

Der Auftragnehmer hat sich beim Befestigen von Bauteilen an Vorsatzschalen zu vergewissern, dass durch die Befestigungsmittel keine Beschädigungen nicht sichtbarer Leitungen und Rohre entstehen.

Gefahrbereiche bei Montagearbeiten sind abzusperren und zu kennzeichnen. Entstehen dadurch Behinderungen für andere Unternehmer oder Dritte, sind der Zeitraum der Absperrung sowie alternative Maßnahmen mit der Bauleitung abzustimmen.

Vor Beginn der Arbeiten sind die tatsächlichen Einbauhöhen bezogen auf das gesamte Ausbausystem mit der Bauleitung abzustimmen, falls unzulässige Toleranzen oder Änderungen des geplanten Fußbodenaufbaus festgestellt oder vermutet werden.

Befestigungselemente, die im Ausnahmefall Flächendichtungen durchdringen, sind mit auf das Dichtungsmaterial abgestimmten Abdichtungsstoffen (i.d.R. ohne Lösungsmittel) abzudichten. Im Zweifel ist Rücksprache mit der Bauleitung erforderlich.

Befestigungen von schweren Bauteilen auf Wärmedämm-Verbundsystemen dürfen nur mit wärmedämmenden und druckfesten Stützkörpern, Konsolen oder sonstigen für den Zweck geeigneten Bauteilen ausgeführt werden.

Die Befestigungselemente müssen in das vorhandene Wärmedämm-Verbundsystem so eingesetzt werden, dass nach Fertigstellung der Leistung des Auftragnehmers keine Beschädigungen des Wärmedämm-Verbundsystems erkennbar sind.

Alle notwendigen Schmiede-, Bohr- und Schweißarbeiten sind, soweit technisch möglich, vor dem Verzinken auszuführen. Die Gewinde verzinkter Gewindebolzen sind bei der Montage nicht nachzuschneiden, sondern anzuschmelzen. Analog ist bei durch die Verzinkung unbeweglich gewordenen Bändern und anderen beweglichen Teilen zu verfahren.

Fenster und Fenstertüren

Anschlussfugen von Außenbauteilen wie Fenstern und Türen sind raumseitig luftdicht herzustellen. Hierfür gelten neben den Vorschriften von Abschnitt 3.1.10.5 ATV DIN 18360 auch die entsprechenden Regeln nach Abschnitt 3.5.3 ATV DIN 18355. Der damit verbundene Aufwand ist mit einzukalkulieren.

Der Aus- und Einbau von Fenstern und Türen zum Austausch oder zur Aufarbeitung ist so aufeinander abzustimmen, dass der Witterungsschutz des Gebäudes zu jeder Zeit gewährleistet ist. Dem Auftragnehmer steht es frei, stattdessen auf seine Kosten die Öffnungen vorübergehend provisorisch zu schließen; dabei muss das Provisorium lichtdurchlässig sein. Zur Aufarbeitung hat der Auftragnehmer die Wahl, ob das auf der Baustelle oder in der Werkstatt erfolgt. Entscheidet er sich für die Werkstatt, wird der Transport nicht gesondert vergütet.

Vom Auftragnehmer sind auf Verlangen Detailzeichnungen über die Ausbildung der Fensterprofile sowie der Anschlüsse zum Bauwerk und zu den Fensterbänken vorzulegen.

Die Angaben des Systemherstellers der Fensterprofile sind bindend für die konstruktive Ausbildung und die Profilauswahl. Die Herstellerrichtlinien sind auf Verlangen vorzulegen.

Wenn im Leistungstext nichts anderes vorgegeben wird, gilt die Schallschutzklasse 2 nach VDI 2719.

Türen

Die Öffnungsrichtung von Türen ist vor der Bestellung oder Fertigung der Türen vor Ort gemeinsam mit dem Auftraggeber oder der Bauleitung endgültig festzulegen.

Transparente Scheiben von Türblättern sind mit einem deutlich sichtbaren Klebestreifen zu markieren. Der Klebestreifen muss sich rückstandfrei entfernen lassen. Das Entfernen geschieht durch den Auftraggeber.

Nach dem Einbau der Zargen sind die Türblätter der Innentüren verpackt beim Auftragnehmer zwischenzulagern. Die Endmontage erfolgt nach Fertigstellung anderer Arbeiten in Abstimmung mit der Bauleitung.

Reparaturarbeiten, Sanierungsarbeiten

Verfahrensbedingte Vermischungen und Abfall von Strahlarbeiten sind vom Auftragnehmer zu beseitigen und zu entsorgen. Dabei sind Strahlmittelrückstände auch aus dem umliegenden Verkehrsraum, aus Poren, Fugen u. dgl. und von den Gerüstböden zu entfernen.

Angaben zur Abrechnung

Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.

Sonstige Angaben

Der Auftragnehmer hat dafür Sorge zu tragen, dass während der Ausführung seiner Leistungen immer mindestens ein fließend deutsch sprechender Mitarbeiter seiner Firma auf der Baustelle anwesend ist.

Zu den auf der Baustelle vorzuhaltenden Ausführungsunterlagen zählt neben den Ausführungsplänen auch eine Ausfertigung dieser Leistungsbeschreibung.

Folgende Ausführungszeichnungen sind der Leistungsbeschreibung verkleinert beigefügt:
- Lageplan
- Grundrissplan EG

## Deckblatt
Metallbau-, Verglasungs- und Sonnenschutzarbeiten

Bauvorhaben: Erweiterungsbau Nahetal-Schule

Bauort: Auf der Bein 7
 55743 Idar-Oberstein

Bauherr: Nationalparklandkreis Birkenfeld

Planung: Kreisverwaltung Birkenfeld
 Liegenschaftsmanagement
 Schneewiesenstraße 22
 55765 Birkenfeld

Bauleitung:

Angebot über: Metallbau-, Verglasungs- und Sonnenschutzarbeiten

Angebotsabgabe:  ........................................

Submission:  ........................................

Ausführungsbeginn: ........................................

Ungeprüfte Angebotssumme inkl. MwSt.:  EURO: ............................

Geprüfte Angebotssumme inkl. MwSt. :  EURO: ............................

## Zusätzlich Technische Vertragsbestimmungen
Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.

Art und Umfang der Leistung
Gegenstand dieser Ausschreibung sind Sonnenschutzkonstruktionen. Die Leistung umfasst die Herstellung, die Lieferung und die Montage der Konstruktionen.

Vereinfachte Schreibweise
AG = Auftraggeber
AN = Auftragnehmer (Bieter)

Konstruktionssystem
Der Ausschreibung liegen die Konstruktionsmerkmale von Aluminium-Konstruktionen zugrunde. Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD's gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.

Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.

Tragwerkspläne und statische Berechnungen oder bestimmte Planungen anderer Sonderfachleute sind in die bauseits zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2020-03, Ziffer 3.1.2, Nr. 15, Seite 37). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.

Aluminium
Es sind stranggepresste Aluminium-Profile der Legierung EN AW 6060 und EN AW 6063 in Eloxalqualität nach DIN EN 755 und DIN EN 12020 zu verwenden.
Für anodisierte Aluminium-Bleche in Eloxalqualität ist die Legierung AlMg 1, halbhart, (EN AW 5005A) zu verwenden.
Der AN hat sicherzustellen, dass die von ihm angebotenen und verarbeiteten Aluminiumbauteile von Lieferanten stammen, die der A/U/F Initiative, Recycling im Bausektor, angehören, oder einen gleichwertigen schlüssigen Recyclingprozess (PRP) nachweisen können. Es ist sicherzustellen, dass Produktionsabfälle und demontierte Elemente (Sanierungsbau) aus Aluminium dem Verwertungsprozess, für die Herstellung von Fenster- und Fassadenprofilen, zurückgeführt werden.
Die relevante CO2-Einsparung findet immer in der Herstellung statt, z.B. durch den verringerten Energieaufwand, der für die Herstellung der Profile benötigt wird.
Bei der Belieferung steht im Vordergrund, dass bestellte Profile möglichst effizient und mit kurzen Transportwegen ihr Ziel erreichen. Um das zu gewährleisten, ist es zulässig nach der Herstellung der Profile in der Lagerhaltung und Auslieferung nicht mehr zwischen verschiedenen Materialgüten z.B. mit unterschiedlich hohen Anteilen an Primär- oder Recycling-Aluminium zu unterscheiden. Es ist dann durch externe Nachweise sicherzustellen, dass der Hersteller stets eine ausreichende Menge der Aluminium-Profile herstellt, die der hier beschriebenen Güte entspricht.
Der Embodied Carbon Footprint bzw. GWP-Wert von 4,5 kg pro kg Aluminium-Profil darf nicht überschritten werden. Der Recyclinganteil und der GWP-Wert müssen durch einen entsprechenden Nachweis gemäß ISO 14025 und EN 15804 erbracht werden. Auf Anforderung des AG hat der AN über die Einhaltung der v.g. Forderungen projektbezogene Bescheinigungen des Herstellers bzw. Prüfzeugnisse und Nachweise vorzulegen.

Stahl
Stahlteile (Anker-, Unterkonstruktionen, geschweißte Konstruktionen, etc.) sind in feuerverzinkter Ausführung vorzusehen. Stahlbleche sind verzinkt auszuführen.
Die Nachbesserung von Fehlstellen, Beschädigungen sowie das Nacharbeiten von etwaigen Schweißstellen hat entsprechend DIN EN ISO 1461 zu erfolgen.

Edelstahl
Verankerungselemente und -mittel, die einem Korrosionsangriff ausgesetzt und für Wartungen nicht zugänglich sind, z. B. Befestigungs- und Verankerungskonstruktionen von vorgehängten Fassaden (Kaltfassaden) sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen
entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

Sonnenschutz
Dieser Entwurf erhält ergänzende Gewerke anderer Hersteller.
DIE AKTUALITÄT DER LV TEXTE IST ZU PRÜFEN

Beschläge Fenster Alu
Sind nicht systemgebundene Beschlagteile vorgesehen, müssen diese unter Beachtung der gültigen DIN-Normen ausgewählt werden.

Die für die jeweilige Öffnungsart einzusetzenden Beschläge in ihrer Grundausstattung sind unter Berücksichtigung der Lastannahmen/Gewichte/Größen und der zu erreichenden Öffnungsweite nach den Bemessungstabellen des System-Herstellers einzusetzen. Alle Beschlagteile sind aus nichtrostenden Materialien herzustellen und müssen justierbar sein. Inkl. der erforderliche Zusatzteile wie zusätzliche Verriegelungen, Scherenbefestigungen, Eigenanschlag und Bänder.

Motorische Antriebe für Beschläge Fenster
Bei den nachfolgend ausgeschriebenen Beschlägen handelt es sich um motorische am Flügel- / Blendrahmenprofil montierte Antriebsmotoren, Verriegelungsmotoren und Verschlusskomponenten.
Unter Berücksichtigung der Lastannahmen/Gewichte ist der erforderliche Beschlag und die motorischen Komponenten nach den Bemessungstabellen des Systemherstellers einzusetzen, inklusive der für den sachgemäßen und voll funktionsfähigen Gebrauch notwendigen Zubehörteile, wie Motorhalter, Zusatzbeschlagteile (Bänder, Sicherungsschere), Abdeckprofile, Verbindungskabel (inkl. 1000 mm Anschlussleitung) sowie weiteres Montagezubehör.
Der Flügel ist im eingebauten Zustand (Baustelle) Probe zu fahren.
Es ist ein Prüfprotokoll zu erstellen und dem AG zu übergeben.

BEI DER PLANUNG UND AUSFÜHRUNG DER ANLAGEN IST EINE RISIKOANALYSE GEMÄß VFF MERKBLATT KB.01 "KRAFTBETÄTIGTE FENSTER", UND DER ASR 1.6 DURCHZUFÜHREN.

Es ist zwingend eine 24V / 28V Variante einzusetzen.

Bedienelemente werden gesondert beschrieben, übergeordnete Steuerungskomponenten, Netzteile und Sensoren werden in separaten Positionen und Gewerken beschrieben.

Für den Regelbetrieb ist eine bauseitige permanente Stromversorgung 230 V/AC für die Netzteile zu gewährleisten.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Nachkaufgarantie für Aluminium Fenster- und Beschlagssysteme
Für Bauteile der Aluminium Fenster- und Beschlagssysteme, die einem besonderen Verschleiß unterliegen oder die designrelevant sind, ist eine Nachkaufgarantie durch den AN zu gewährleisten. Die Nachkaufgarantie hat mindestens 10 Jahre, ausgehend vom Kauf des ursprünglichen Bauteils durch den AN, zu betragen. Ein Bestätigungsschreiben des Systemlieferanten, des zur Ausführung angebotenen Fabrikats, ist mit der Angebotsabgabe vorzulegen.

Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
DIE ANGABE DER LICHT- UND ENERGIEWERTE ERFOLGT NACH DIN EN 410. SIE BEZIEHEN SICH AUF EINEN STANDARDAUFBAU. ABWEICHUNGEN VOM STANDARDAUFBAU UND EINBAULAGE AUS DER SENKRECHTEN FÜHREN ZU WERTÄNDERUNGEN.

Technische Richtlinien des Instituts des Glashandwerks für Verglasungstechnik und Fensterbau, Hadamar (IGH)
DIN 18545 Abdichten von Verglasungen mit Dichtstoffen
Richtlinie VE-06/01: Beanspruchungsgruppen für die Verglasung von Fenstern vom Institut für Fenstertechnik e.V., Rosenheim

Die Verglasungen sind gemäß  den "Glasbemessungs- und Konstruktionsregeln" nach DIN 18008-1 bis -5 und DIN 18545 "Anforderungen an Glasfalze und Verglasungssysteme" unter Berücksichtigung der EN 12488 (Verklotzung) auszuführen.

Die Glaskanten der beschriebenen Gläser sind nach DIN 1249-11, auszuführen.

ÜBERKOPFVERGLASUNGEN:
DIE TECHNISCHE REGELN FÜR DIE VERWENDUNG VON LINIENFÖRMIG GELAGERTEN VERGLASUNGEN NACH DIN 18008-2 VOM DEZEMBER 2010. - ÜBERKOPFVERGLASUNGEN: NEIGUNG > 10°  SIND ANZUWENDEN.

Einscheibensicherheitsglas
Sollte es, bedingt durch die ausgeschriebene Konstruktionsart / Anwendung erforderlich sein, dass eine ESG- oder eine ESG-H-Scheibe als Außenscheibe einer Isolierglaseinheit in einer Vertikalfassade eingesetzt wird, ist der Auftraggeber in Anbetracht des bestehenden Spontanbruchrisikos hierüber vorab zu informieren, bspw. durch eindeutige Benennung in den dem Auftraggeber übergebenen Unterlagen wie der Werkstatt- und Montageplanung. Der AN informiert den AG, wenn ESG bzw. ESG-H zum Einsatz kommt. Dies gilt nur soweit die Leistungsbeschreibung nicht ohnehin oder technisch zwingend die Ausführung mit ESG bzw. ESG-H vorsieht und soweit das Risiko dem AG nicht bekannt ist.

BEI VERWENDUNG VON ESG BZW. ESG-H IM AUSSENBEREICH IST DER VERWENDUNGSZWECK UND DIE EINBAUART SCHRIFTLICH MIT DEM GLASLIEFERANTEN ABZUKLÄREN.
DIE DIN 18516-1 FÜR HINTERLÜFTETE FASSADENPLATTEN UND DIE DIN 18516-4 FÜR FASSADENPLATTEN AUS EINSCHEIBEN-SICHERHEITSGLAS SIND ZU BERÜCKSICHTIGEN.

Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.

Sämtliche Anschlüsse und Abdichtungen an angrenzende Bauteile sind in die Einheitspreise einzukalkulieren.
Die Anschlüsse müssen den bauphysikalischen Anforderungen gerecht werden. Das heißt, Anforderungen aus Wärmeschutz, Feuchteschutz, Schallschutz und Fugenbewegung sind zu berücksichtigen.
Für die Montage nach Meterriss sind gemäß dem RAL Leitfaden zur Montage 2020-03, Ziffer 3.1.2, Nr. 15, Seite 37, Höhenbezugspunkte an der Baustelle durch den AG vorzusehen. Diese müssen sich in jedem Stockwerk befinden und dürfen nicht weiter als 10 Meter von jedem Einbauort einer der nachfolgend beschriebenen Leistung entfernt sein.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.
Die nachfolgend spezifizierten Folien dienen als Elementabdichtungen.
Folien sind vor Erstellung der Außenschale anzubringen.
Materialdicke: 0,75 mm
Folienbreite seitlich: ca. 250 mm
Folienbreite oben: ca. 250 mm

Folienbreite unten: ca. 250 mm

Sollten bedingt durch den Verwendungsort oder Art der Bauteile ein andere Funktion hinsichtlich der Beschaffenheit und Ausführung der Folien gefordert sein, wird dieses gesondert beschrieben.

Fensterbänke
Bei Fensterbänken mit einer Ausladung > 250 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade muss mindestens 30-40 mm betragen. Der Überstand darf 20 mm entsprechend den Richtlinien für die Planung und Ausführung von Dächern mit Abdichtungen - Flachdachrichtlinien nicht unterschreiten. Die Befestigung ist grundsätzlich nach statischen Erfordernissen auszuführen, sowie sind thermisch bedingte Längenänderungen durch ausreichende Dehnungsmöglichkeiten sicherzustellen.

Verankerung Fenster / Tür
Die Verankerung von Fenster- und Türwänden hat gemäß DIN 18360 und den örtlichen Gegebenheiten statisch ausreichend zu erfolgen.
Der Leitfaden zur Montage der RAL-Gütegemeinschaften Fenster und Haustüren, Frankfurt a. M, Stand 2020-03, Ziffer 3.1.2, Nr. 7, Seite 33 ist zu berücksichtigen.

Verankerung Glas-Aluminium-Warmfassade
Die Verankerung der Fassadenpfosten erfolgt mittels zum System gehörender, toleranzausgleichender Konsolen aus Aluminium.

Diese Konsolen werden jeweils in den Kopf und/oder Fußpunkten beziehungsweise an den Zwischendecken der Fassade angeordnet. Sie sind je nach Anforderung als Los- oder Festpunktaufhängung auszubilden.

Konstruktiv sind die Konsolen so auszubilden, dass sie eine zwängungsfreie Dilatation der Fassade gewährleisten. Gleichermaßen müssen Formänderungen des Baukörpers wie z.B. Deckendurchbiegungen ausgeglichen werden.

Die Befestigung der Konsolen am Baukörper erfolgt mittels Befestigungsmitteln aus Edelstahl und entsprechend ihrem speziellen Verwendungszweck angepassten und bauaufsichtlich zugelassenen Dübeln.

Alle Bauteile der Fassadenbefestigung müssen so ausgebildet sein, dass sie die auf die Fassade einwirkenden Kräfte sicher aufnehmen und auf das Tragwerk des Baukörpers übertragen.

Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.
Für Metallbauelemente im einbaufertigen oder eingebauten Zustand sind die Empfehlungen für die visuelle Beurteilung von organisch beschichteten Oberflächen des VFF-Merkblatts AL.02 zu berücksichtigen.

Farbbestimmung Metallbauarbeiten
Farbton außen / innen: RAL 9007 29/90147

Betätigungen/Handhaben Fenster: Inox Look
Türbänder: Inox
Betätigungen/Handhaben Türen: Inox (Edelstahl)

Der endgültige Farbton wird nach Auftragserteilung bekannt gegeben.
Die Palette der zur Wahl stehenden Farbtöne ist auf die obige Farbkarte eingegrenzt.
Alle Profile erhalten den gleichen Farbton.

Technische Vorgaben und bauphysikalische Anforderungen
Soweit in den Leistungsbeschreibungen für einzelne Positionen keine anderen Angaben erfolgen, gelten die nachstehenden Vorgaben:

Anforderungen an die Bauteile
Die entsprechenden Nachweise sind nach Aufforderung durch den AG diesem in schriftlicher Form vorzulegen. Der AN hat im Rahmen seiner EG-Konformitätserklärung die Übereinstimmung seines Produkts mit den jeweiligen Anforderungen nach DIN EN zu erklären.

Die nach genannten Werte beziehen sich auf Standardelemente.
Gegebenenfalls können andere Elementformen/Öffnungsvarianten oder Profilkombinationen abweichende Klassifizierungen haben.

Fenster nach DIN EN 14351-1
Fensterelement: Uw 1,0 W/(m²K)
Glaswerte nach DIN EN 673: Ug 0,5 W/(m²K)
Gesamtenergiedurchlässigkeit: g  53 %
Isolierglas-Abstandshalter:  g 0,034 W/(mK)

Luftdurchlässigkeit nach DIN EN 12207 Klassifizierung: 4
Schlagregendichtheit nach DIN EN 12208 Klassifizierung, Prüfverfahren A: 9A
Widerstandsfähigkeit bei Windlast nach DIN EN 12210 Klassifizierung: C5

Bewertetes Schalldämm-Maß Rw: 33 dB

Der Gesamtenergiedurchlassgrad und der Lichttransmissionsgrad sind objektbezogen über die CE-Kennzeichen der Verglasung nachzuweisen.

Anforderungen an Vorhangfassaden nach DIN EN 13830
Die max. Durchbiegung der Fassadenteile ist auf L/200 bzw. 15 mm begrenzt.
Die Eigenlast ist nach DIN EN 1991-1-1 zu bestimmen.

Fassadenelement: Ucw 1,0 W/(m²K)
Glaswerte nach DIN EN 673: Ug 0,5 W/(m²K)
Gesamtenergiedurchlässigkeit: g  53 %
Isolierglas-Abstandshalter:  g 0,08 W/(mK)

Luftdurchlässigkeit nach EN 12153 Klassifizierung: AE
Schlagregendichtigkeit nach EN 12155 Klassifizierung: RE1200
Stoßfestigkeit, Belastung von außen, DIN EN 14019 Klassifizierung: E 5
Widerstand gegen Windlasten EN 12179 Klassifizierung Warmbereich: ±2.000 Pa
Widerstand gegen Windlasten EN 12179 Klassifizierung Kaltbereich: ±1.000 Pa

Bewertetes Schalldämm-Maß Rw: 33 dB

Der Gesamtenergiedurchlassgrad und der Lichttransmissionsgrad sind objektbezogen über die CE-Kennzeichen der Verglasung nachzuweisen.

Lastannahmen

Winddruck auf  Außenbauteile nach DIN EN 1991-1-4 inkl. der nationalen Anhänge
Angaben für Gebäude mit rechteckigem Grundriss
Windzone: I
Geländekategorie:
Gebäudehöhe h: 5,20 m
Einbauhöhe Ze: 0,00-3,00 m
Gebäudebreite b:ca. 33,00 m
Gebäudetiefe d:ca. 25,00 m
Höhe über NHN ca. 315 m

Waagerechte Verkehrslast (Seitenkraft) nach DIN EN 1991-1-1 und -2 inkl. der nationalen Anhänge
Zusatzlasten mit: 1.0 KN/m
wirkend in: Brüstungshöhe

Schneelasten nach DIN EN 1991-1-3 inkl. der nationalen Anhänge
Schneelastzone: 2

Ermittlung der Schneelasten (einschließlich der Sockelbeträge 1a, 2) gemäß DIN EN 1991-1-3 inkl. der nationalen Anhänge. Für bestimmte Lagen der Schneelastzone 3 können sich höhere Werte als nach Gleichung (NA.3) ergeben. Informationen über die Schneelast in diesen Lagen sind von den örtlichen, zuständigen Stellen einzuholen.
Im norddeutschen Tiefland werden Schneelasten bis zum mehrfachen der rechnerischen Werte angegeben. Die zuständige Behörde kann in den betroffenen Regionen die Rechenwerte festlegen, die dann zusätzlich nach DIN EN 1990 als außergewöhnliche Einwirkungen zu berücksichtigen sind.
Die Formbeiwerte für gereihte Dächer sind je nach maßgebender Dachneigung der Norm zu entnehmen; statt der Formbeiwerte nach DIN EN 1991-1-3:2010-12, Bild 5.4 sind jedoch die Formbeiwerte nach Bild NA.3 anzuwenden.

 Aluminium Systembeschreibung

Hochwärmegedämmtes Aluminium Fenster-System
mit 75 mm Grundbautiefe.

Konstruktionsmerkmale:
Raumseitig aufschlagender Flügelrahmen mit 10 mm Flächenversatz zur Rahmenebene, Außenseite flächenbündig.
Wärmedämmende Isolierstege mit drei Hohlkammern bilden den Anschlag für die koextrudierte Moosgummi-Doppelhohlkammer-Mitteldichtung.
Das System ist mit rechteckigen Glasleisten auszustatten.
Die Montage der Glasleisten erfolgt mittels toleranzausgleichenden Kunststoffhaltern.

Profilbautiefen:
Blendrahmen, Pfosten, Riegel 75 mm
Flügelrahmen 85 mm

Profilansichtsbreiten:
Blendrahmen, seitlich / oben 79 mm
Sockel, unten 150 mm
Einsatzblendrahmen 44 mm
Pfosten nach konstruktiven und statischen Erfordernissen.
Riegel 94 mm
Flügelrahmen (Fenster) 41 mm

Wärmegedämmtes Aluminium Tür-System
mit 75 mm Grundbautiefe.

Konstruktionsmerkmale:
Außen flächenbündige Türkonstruktion mit außen umlaufender 7 mm Schattenfuge.
5 Kammer Profilaufbau, symmetrisch angeordnet, bestehend aus drei Aluminiumschalen die mittels spezieller Isolierstege ohne Dämmschäume verbunden sind.
Die Türflügelprofile sind als Hybridverbund mit einem großem schubfesten Anteil zwischen Innen- und Mittelschale sowie einer entkoppelten Außenschale, als "schubloser Verbund" auszuführen.
Die Entkopplung muss zwischen der äußeren Aluminiumhalbschale und dem Isoliersteg erfolgen um den Bi-Metall-Effect zu verringern.
Alternativ ist für die Türflügelprofile ein 3 Kammer Profilaufbau verfügbar.
Die Türflügel sind mit einem 4-seitig umlaufenden, auf Gehrung gefertigten Flügelprofil auszuführen.
Die Abdichtung muss über eine Mitteldichtungs- und zwei Anschlagsdichtungsebenen erfolgen.
Die Beschlagsmontage erfolgt in der Aluminium Mittelschale, nicht im Isoliersteg.
Eine Bauwerksbefestigung ist im Profil mittig über die Mittelschale möglich.
Der untere Türabschluss ist mit einer Türabdichtung auszustatten, die sich beim Schließvorgang automatisch auf eine bodenbündig eingebaute Edelstahlflachschwelle absenkt.

Profilbautiefen:
Blendrahmen, Pfosten, Riegel 75 mm
Flügelrahmen (Tür)  75 mm

Profilansichtsbreiten:
Einsatzblendrahmen nach außen
öffnende Tür 37 mm
Blendrahmen, seitlich und oben 76 mm
Flügelrahmen, nach außen öffnend 119 mm
Flügelprofil unten 149 + 8 mm Absenkbare Bodentürdichtung
Flügelsprosse 90 mm

Hochwärmegedämmtes selbsttragendes Aluminium Fassaden-System
als Pfosten-Riegel-Konstruktion für mehrgeschossige Fassaden und Lichtdächer mit einer inneren und äußeren Ansichtsbreite von 50 mm.

Konstruktionsmerkmale:
Die Konstruktion besteht aus einem Tragwerk und dem kombinierten Verglasung,- Entwässerung-und Andrucksystem.
Die Ausbildung der Isolationszone, zwischen dem Tragwerk und den Andruckprofilen, erfolgt gemäß den Ucw Vorgaben an das Bauteil.

Tragwerk:
Das Tragwerk der Fassaden-Konstruktion besteht aus rechteckigen Mehrkammer-Hohlprofilen.
Die tragenden Profile sind raumseitig angeordnet.
Alle Profilkanten sind gerundet.
Die Riegelprofile werden ausgeklinkt und überlappen im Kreuzungspunkt den Pfosten, um eventuell auftretende Feuchtigkeit sicher abzuleiten.
Horizontale Stöße bei mehrgeschossigen Fassaden sind mit - zum System gehörenden - Stoßverbindern und Stoßstücken auszuführen.
Für vertikale Dehnungs- und Montagestöße sind entsprechende systemseitige Alu-Einschubprofile und Halbschalen sowie Dehnungsstoß-Dichtstücke einzusetzen.

Verglasung / Einsatzelemente:
Die Glasscheiben und/oder Ausfachungen werden mittels Andruckprofilen (Klemmverbindung) gehalten. Die innere Abdichtung zu den Glasscheiben und/oder Ausfachungen erfolgt mit EPDM-Dichtungen. Dachverglasungen und segmentierte Konstruktionen sind grundsätzlich mit zwei Einzeldichtungen und einem Butyl-Dichtband auszuführen. Alle Dichtungsstöße werden durch die Verglasungsprofile abgedeckt. Die raumseitigen Verglasungsdichtungen haben in den Pfosten und Riegeln gleiche Bauhöhen/ungleiche Bauhöhen (6 mm Versatz). Die Abmessungen der Dichtungen sind entsprechend der Glas-/Ausfachungsdicken nach den Verglasungstabellen des System-Herstellers festzulegen. Sie sind als vulkanisierte Rahmen / mit Dichtungsecken / stumpf gestoßen auszuführen.

Belüftung:
Die Falzgrundbelüftung sowie der Dampfdruckausgleich erfolgen über die vier Ecken eines jeden Scheibenfeldes in den Pfostenfalz.
Für eine feldweise Entwässerung und Belüftung sind in den Aluminium-Andruckprofilen, Deckschalen und Dichtungen entsprechende Öffnungen vorzusehen.

Profilansichtsbreiten:
Pfosten, Montagepfosten, Riegel 50 mm

Profilbautiefen:
Vertikalfassade
Pfosten mind. 105 mm
Riegel mind. 110 mm
Deckschale (Pfosten) 20 mm
Deckschale (Riegel) 15 mm

Lichtdach
Sparren mind. 125 mm
Pfetten mind. 130 mm
Deckschale (Sparren) 20 mm
Deckschale (Pfette) geneigt 12 mm

Wärmegedämmtes Aluminium Dachflächenfenster-System
für den Einsatz in Schrägdächern, Neigungswinkel 2° bis 75°

Konstruktionsmerkmale:
Der Blendrahmen wird in den Glasaufnahmefalz der Lichtdachkonstruktion eingespannt.
Für Eckausbildungen (Trapezform, etc.) ungleich 90° werden entsprechende Gelenkverbinder eingesetzt.
Das Einsatzelement ist mit hohem Blendrahmen auszuführen.
Die Ausbildung der Isolationszone der Blendrahmen- und Flügelprofile erfolgt gemäß den Uw Vorgaben an das Bauteil.
Der Flügelrahmen ist mit flacher Glasleiste und verdeckt liegender Glasleistenverschraubung ausführen.
Die Entwässerung und  Belüftung erfolgt über die äußere Kammer direkt auf die Dachebene sowie über den Glasfalzgrund in den Riegelpfalz der Dachkonstruktion.
Die Abdichtung der Flügelrahmen erfolgt über eine äußere, eine innere und eine zusätzliche Mitteldichtungsebene.
Eine außen beidseitig abgeschrägte Glasklemmleiste überdeckt den Falzbereich vollständig.
Zum System gehörende Drehbänder werden verdeckt angeordnet und über Nutensteine befestigt. Öffnungswinkel bis 90 ° sind ausführbar.
Die einzubauenden Ketten-Antriebe für die Betätigung der Flügel werden gesondert beschrieben.
Das maximale Flügelgewicht beträgt 250 kg, bei einer maximalen Größe von 4,5 m².

 Aluminium Fenster Beschläge

BF 101  Verdeckt liegender DK-Beschlag
Verdeckt liegender Dreh-Kipp-Beschlag mit Einhandbedienung, für Flügellasten bis 130/160 kg und einem Öffnungswinkel in Drehstellung von 90°/180°

Konstruktionsmerkmale:
Der Beschlag ist mit einer in Dreh- und in Kippstellung wirksamen Fehlbedienungssperre ausgestattet.
Scheren- und Ecklager sind verdeckt liegend im Falz eingebaut.
Alle Verriegelungspunkte sind mit Schließrollen auszuführen.
Die untere griffseitige Eckumlenkung muss mit einem Entlastungslager ausgeführt werden.
Die Verriegelung an diesem Punkt erfolgt über einem im Auflaufbock integrierten Verschlusspunkt mit Schließrolle.
Die Öffnungsweite der Flügel in Drehstellung beträgt maximal 180°.
Durch Montage eines zusätzlichen Anschlages kann der Öffnungswinkel, der Einbausituation angepasst, auf 90° begrenzt werden.

Korrosionsschutz des Grundbeschlages nach DIN EN 1670: Klasse 5
Bedienkräfte nach DIN EN 13115: Klasse 1
Dauerfunktion nach DIN EN 12400: bis Klasse 3

BF 603  Kettenantrieb Schwerlast
für Dachfenster

Schwerlast-Kettenantrieb für Lüftungsanwendungen
Mit intelligenter, programmierbarer Mikroprozessortechnik.

Technische Daten:
Bemessungsspannung:  24 V DC
Restwelligkeit:  max. 2 Vss
Abschaltstrom:  max. 5,0 A
Einschaltdauer:  5 Zyklen (ED 30 % 10 Min.)
Schutzart:  IP 32
Hublänge:  800 mm (Standardhub angeben)
Hubgeschwindigkeit:  max. 17 mm/s
Max. Schub- / Zugkraft:  1500 N bis 1000mm linear
Umgebungstemperatur:  -5 °C....60 °C
Ausstellmechanismus:  Kette aus vernickeltem Stahl
Anschlussleitung:  Silicon, halogenfrei 3 m 5x1,0 qmm mit Stecker
Anschlussstecker:  steckbar, selbst konfektionierbar

Inkl. Konsolen und Zubehör

BF 801  Öffnungsbegrenzer  90°

Es ist ein Öffnungsbegrenzer mit folgenden Merkmalen einzusetzen:
Öffnungsbegrenzung bei max. 90°, energieverzehrender Endanschlag, Dämpfung über die gesamte Öffnungsweite (vermindert selbständige Bewegungen des Flügels z.B. bei Durchzug), einsetzbar für Flügellasten bis 160 kg, wartungsfrei, ovales Design.
Nicht geeignet zum Einsatz in öffenbaren, absturzsichernden Bauelementen entsprechend der Informationsschrift ISAB der Gütegemeinschaft Schlösser und Beschläge und der ift-Richtlinie FE-18/1.

BF 906  Fenstergriff abschließbar mit einer Schaltstufe, mit verdeckt liegendem Getriebe
Das Getriebe wird in den Falz eingebaut.
Die Befestigung des Getriebes erfolgt mittels einer raumseitig aufgeschraubten Rosette.
Die Befestigungsschrauben werden durch den - später zu montierenden - Fenstergriff abgedeckt. Während der Bauzeit ist die Rosette mit einer Schutzkappe abzudecken.
Der Fenstergriff ist mit einem Schließzylinder mit einer Schaltstufe auszustatten.
Der Fenstergriff ist erst nach Abschluss der Fenstermontage beziehungsweise vor der Gebrauchsabnahme der Fenster zu montieren.

Farbton: Inox Look
Werkstoff: Alu

Funktionsbeschreibung:
Grundstellung
Ein Öffnen des Fensters wird verhindert.

Schaltstufe 1

Der Fenstergriff kann aus der senkrechten Stellung um 90° nach oben in die Drehstellung und um weitere 90° in die Kippstellung, gedreht werden.

 Aluminium Tür Beschläge

Beschlag Allgemein

Die Türbeschläge sind in der Grundausstattung in den nachfolgenden Vorbemerkungen beschrieben, die Spezifikationen werden in der Leistungsposition definiert.

Schließfunktion von Notausgangs- und Paniktüren

1- flg. Türen

"E" -Wechselfunktion-,
Grundstellung: Die Tür ist auf der Bandseite nur mit Schlüssel zu öffnen.
Schaltstellung: Auf der Bandgegenseite kann die Tür über den Drücker, auch im abgeschlossenen Zustand, immer geöffnet werden.

2- flg. Türen

Teilpanik: Schließfunktion "E" -Wechselfunktion-,
Die Antipanik-Funktion kann nur vom Gangflügel ausgelöst werden.
Grundstellung: Die Tür ist auf der Bandseite nur mit Schlüssel zu öffnen.
Schaltstellung: Auf der Bandgegenseite kann die Tür über den Drücker, auch im abgeschlossenen Zustand, immer geöffnet werden.

Wartungsarme Rollentürbänder
Dreiteilige Edelstahl-Rollentürbänder mit einer Abmessung von 22 x 200 mm, für Flügellasten bis 200 kg.

Konstruktionsmerkmale:
Die gesamte Technik für die sichere Verankerung und die Feinjustierung ist im Türfalz angeordnet. Ohne den Türflügel auszuhängen, kann eine Feinjustierung vorgenommen werden.
Gebrauchsklasse nach DIN EN 1935: Klasse 4
Korrosionsschutz nach DIN EN 1670: Klasse 4
Bandklasse nach DIN EN 1935: Klasse 14
Mechanische Beanspruchung nach DIN EN 12400:  Klasse 8

Betätigung Türen ohne Antipanik

Betätigung 1.flg. Türen innen:
Türdrücker, Edelstahl (Standard Türen)

Betätigung 1 flg. Türen außen (Handhabe):
Türgriff, gerade Griffstange mit Endkappen aus Edelstahl, Durchmesser 40 mm, Wandstärke 3 mm, inkl. Halter und Befestigung, türhoch

Betätigung 2 flg. Türen Gangflügel innen + außen:
Türgriff, gerade Griffstange mit Endkappen aus Edelstahl, Durchmesser 40 mm, Wandstärke 3 mm, inkl. Halter und Befestigung, türhoch

Betätigung 2 flg Türen Standflügel:

Verdeckt liegender Falztreibriegel

Betätigung nach DIN EN 1125

Betätigung 1.flg. Türen innen:
Druckstange, Edelstahl

Betätigung 1 flg. Türen außen (Funktion E):
Türgriff, gerade Griffstange mit Endkappen aus Edelstahl, Durchmesser 40 mm, Wandstärke 3 mm, inkl. Halter und Befestigung, türhoch

Betätigung 2 flg. Türen Gangflügel innen:
Druckstange, Edelstahl

Betätigung 2 flg. Türen Standflügel:
Verdeckt liegender Falztreibriegel (TP)

Betätigung 2 flg. Türen Gangflügel außen (Funktion E):
Türgriff, gerade Griffstange mit Endkappen aus Edelstahl, Durchmesser 40 mm, Wandstärke 3 mm, inkl. Halter und Befestigung, türhoch

BT 103  Einfachverriegelung, 2-flg., Rollen-Fallen-Schloss

Ausführung mit:
1-tourig
Stulp, INOX
Rollenfalle und Riegel glanzvernickelt
Schließplatten, Falleneinlaufteil
Vorgerichtet für Profilzylinder

Ver-/Entriegelung Standflügel:
Verdeckt liegender Falztreibriegel
Treibstangen, Treibstangenführung, Bodenbuchse und Befestigungsmaterial

BT 300  Mehrfachverriegelung, 1-flg., Schwenkhaken-Schloss

Ausführung mit:
10 mm Drückernuss
2-tourig
Drückerhöhe 1050 mm über OKFF
mit Wechsel
Stulp, INOX
2 Stück Schwenkhaken
Falle und Riegel verzinkt
Schwenkhaken und Rundbolzen Stahl
Schließplatten / Schließleiste
Vorgerichtet für Profilzylinder

BT 403  Mehrfachverriegelung, 1-flg., 4-Riegel-Fallenschloss mit Antipanikfunktion
Ausführung mit:
9 mm Drückernuss
1-tourig
Drückerhöhe 1050 mm über OKFF
mit Wechsel
Stulp, INOX
4 Stück selbstverriegelnde Fallenriegel und Riegel (Hauptschloss)
Falle und Fallenriegel glanzvernickelt
Schließplatten / Schließleiste
Vorgerichtet für Profilzylinder

Funktionsbeschreibung:
Durch die selbstverriegelnden Fallenriegel wird bereits bei nicht verriegelter Tür die Widerstandsklasse RC 2 erreicht, da die 4 Fallenriegel beim Zuziehen der Tür automatisch 20 mm vorschließen und gegen ein Zurückdrücken gesichert sind.

BT 406  Mehrfachverriegelung, 2-flg., 3-Riegel-Fallenschloss mit Antipanikfunktion
Ausführung mit:
1-tourig
9 mm Drückernuss
Drückerhöhe 1050 mm über OKFF
Stulp, INOX
3 Stück selbstverriegelnde Fallenriegel
Fallenriegel glanzvernickelt
PZ-Schraube
Vorgerichtet für Profilzylinder

Funktionsbeschreibung:
Durch die selbstverriegelnden Fallenriegel wird bereits bei nicht verriegelter Tür die Widerstandsklasse RC 2 erreicht, da die 3 Fallenriegel beim Zuziehen der Tür automatisch 20 mm vorschließen.
Entriegeln der Tür von innen jederzeit über das Bedienelement (Panikfunktion), von außen ist ein Öffnen der Tür nur mit dem Schlüssel (nur Panik "E") möglich.
Teilpanik-Funktion (Gangflügel)

Ver-/Entriegelung Standflügel:
Verdeckt liegender Falztreibriegel (TP)
Befestigungs- und Verriegelungsplatte, Bodenbuchse und Befestigungsmaterial, Treibriegelstangen, Falleneinlaufteile, Mitnehmer, Treibstangenführung.

 Beschläge Türen Zubehör

BT 700  Türschließer mit Gleitschiene
Ein Stück oben liegender Gleitschienen-Türschließer nach DIN EN 1154.
Schließablauf, Endanschlag und Öffnungsdämpfung hydraulisch kontrolliert und einstellbar,
Schließkraft stufenlos einstellbar.
Schließergröße, entsprechend der Türflügelbreite.

BT 703  Türschließer mit Gleitschienen und integrierter Schließfolgeregelung
Zwei Stück oben liegende Türschließer nach DIN EN 1154, mit Gleitschienen und integrierter Schließfolgeregelung.
Schließablauf, Endanschlag und Öffnungsdämpfung hydraulisch kontrolliert und einstellbar,
Schließkraft stufenlos einstellbar.
Schließergröße, entsprechend der Türflügelbreite und Verkleidung.

 Verglasungen

GT 105  Wärmeschutz-2-fach-Glas, VSG / VSG
für Türen und bodengebundene Verglasungen bei Zugangsmöglichkeit des öffentlichen Personenverkehrs

Glasaufbau:
Glasart außen VSG
Glasart innen VSG
mit thermisch verbessertem Randverbund

Technische Daten:
Gesamtenergiedurchlässigkeit g: 65 %
U-Wert Ug: 1,1 W/m²K
Der angegebene Ug-Wert wurde nach DIN EN 673 berechnet.

GT 321  Wärmeschutz-3-fach-Glas

Glasaufbau:
Glasart außen Float
Glasart mitte Float
Glasart innen Float
mit thermisch verbessertem Randverbund

Technische Daten:
Gesamtenergiedurchlässigkeit g: 53 %
U-Wert Ug: 0,5 W/m²K
Der angegebene Ug-Wert wurde nach DIN EN 673 berechnet.

GT 325  Wärmeschutz-3-fach-Glas
für Türen und bodengebundene Verglasungen

Glasaufbau:
Glasart außen VSG
Glasart mitte Float
Glasart innen VSG
mit thermisch verbessertem Randverbund

Technische Daten:
Gesamtenergiedurchlässigkeit g: 53 %
U-Wert Ug: 0,5 W/m²K
Der angegebene Ug-Wert wurde nach DIN EN 673 berechnet.

GT 476  Sonnenschutz-3-fach-Glas
nach DIN 18008-2 vom Dezember 2010. - Überkopfverglasungen: Neigung > 10°

Glasaufbau:
Glasart außen ESG-H
Glasart mitte ESG-H
Glasart innen VSG
mit Heißlagerungstest für Einscheibensicherheitsglas nach Bauregelliste
mit thermisch verbessertem Randverbund

Technische Daten:
Lichtdurchlässigkeit TL: 66 %
Gesamtenergiedurchlässigkeit g: 40 %
Lichtreflexion außen RLa: 12 %
UV-Durchlässigkeit TUV: 12 %

## Baukörperanschlüsse für Fenster / Türelemente
Baukörperanschlüsse für Fenster / Türelemente

AS 110  Anschluss seitl. (Fenster/ Tür) Holzständerwerk

Der Baukörper ist einschalig ausgebildet. Die Elemente werden in einem Holzständerwerk eingebaut.

Die innere Fuge zwischen dem Blendrahmen und dem Holzständerwerk ist mit dauerelastischen Dichtstoffen zu versiegeln.

Außen ist die Anschlussfugenabdichtung mit einer Dichtungsfolie auszuführen, die auf dem Baukörper und den Elementen zu verkleben ist.

AS 104  Anschluss seitl. (Fenster/ Tür) monolithisch, stumpf

Der Baukörper ist einschalig ausgebildet. Die Elemente werden in Baukörperebene ohne Anschlag eingebaut.

Die innere Fuge zwischen dem Blendrahmen und dem Mauerwerk ist mit dauerelastischen Dichtstoffen zu versiegeln.

Die äußere Anschlussfuge zwischen Mauerwerk und Blendrahmen ist mit einem Kompriband zu schließen.

AO 110  Anschluss oben  (Fenster/ Tür) Holzsätnderwerk

Der Baukörper ist einschalig ausgebildet. Die Elemente werden in einem Holzständerwerk eingebaut.

Sonst wie im "Anschluss seitlich AS 110" beschrieben.

AO 104  Anschluss oben  (Fenster/ Tür) monolithisch, stumpf

Der Baukörper ist einschalig ausgebildet. Die Elemente werden in Baukörperebene ohne Anschlag eingebaut.

Sonst, wie im Text "Anschluss seitlich AS 104" beschrieben.

AU 104  Anschluss unten  (Fenster) Basispunkt

Der Baukörper ist hier sinngemäß wie im Text "Anschluss seitlich AS 110" beschrieben ausgebildet. Im Fußpunkt der Fensterkonstruktion ist ein Basisprofil (Mehrkammer-Hohlprofil) anzuordnen. Dieses Basisprofil ist mit einem verzinkten Stahlrohr auszusteifen.

Der Zwischenraum unterhalb der Basis und des Baukörpers ist allseitig mit Wärmedämmung auszufüllen.

Auf der Innenseite ist die Basiskonstruktion für den Anschluss einer bauseitigen Fensterbank vorzurichten. Die Anschlussfuge ist mit Wärmedämmung auszufüllen und mit dauerelastischen Dichtstoffen zu versiegeln.

Auf der Außenseite ist die Dichtungsfolie an der Basiskonstruktion eingespannt. Die Folie ist bis auf den tragenden Baukörper zu führen und dort zu verkleben. Zusätzlich ist eine Aluminium-Fensterbank, t = 2 mm anzubringen, Ausladung ca. 200 mm mit seitlichen Aufkantungen.

Metallbau und Verglasung

AU 109  Anschluss unten  (Fenster) bodengebunden

Das Fensterelement schließt hier an den Rohfußboden an. Die Höhe des Fußbodenaufbaus beträgt ca. 200 mm.

Vorab ist eine verzinkte Stahlrohrkonstruktion zu montieren, die als Aufständerung für das Fenster dient.

Im Fußpunkt der Fensterkonstruktion ist ein Basisprofil (Mehrkammer-Hohlprofil) anzuordnen. Dieses Basisprofil ist mit einem verzinkten Stahlrohr auszusteifen. Weiterhin ist innen und außen eine Dichtungsfolie an die Basiskonstruktion anzubinden und über die Aufständerung zu führen. Die Folie ist am Baukörper zu verkleben.
Der Zwischenraum unterhalb der Basis und des Baukörpers ist allseitig mit Wärmedämmung auszufüllen.

Raumseitig ist die Basiskonstruktion für den Anschluss einer bauseits zu erbringenden Fußbodenkonstruktion vorzurichten, dazu ist ein Aluminium-Winkel zu liefern, welcher als Fußbodenabschluss dient.

Die Sockelhöhen sind auf den Aufbau der anschließenden Basispunkte abzustimmen.

Die Wärmedämmung ist außerdem mit einem Aluminiumkantteil ( t= 3,0 mm) mit verdeckter Befestigung abzudecken.

AU 201  Anschluss unten  (Türen) Bodenschwelle

Die Höhe des Fußbodenaufbaues beträgt ca. 200 mm.

Der Anschluss unten im Bereich der Türen ist mit einer zum System gehörenden Bodenschwelle und einer Trennschiene auszustatten. Unterhalb der Türschwelle ist eine aufgeständerte, verzinkte Stahlrohrkonstruktion anzubringen, um die Türanlage abzustützen. Der Zwischenraum unterhalb der Basis und des Rohfußbodens ist allseitig mit Wärmedämmung auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

 Baukörperanschlüsse für Fassadenelemente

AS 302  Anschluss seitl. (Warmfassade) monolithisch

Der Baukörper ist einschalig ausgebildet. Die Elemente werden in Baukörperebene ohne Anschlag eingebaut.

Zum Anschluss an den Baukörper ist im Falz des Pfostens ein wärmegedämmtes Wandanschlussprofil einzuspannen.
Die innere Fuge zwischen dem Anschlussprofil und dem Mauerwerk ist mit dauerelastischen Dichtstoffen zu versiegeln.

Die äußere Anschlussfuge zwischen Mauerwerk und Fassade ist mit einem Kompriband zu schließen.

AO 302  Anschluss oben (Warmfassade) monolithisch, stumpf

 Metallbau und Verglasung

Der Baukörper ist einschalig ausgebildet. Die Elemente werden in Baukörperebene ohne Anschlag eingebaut.

Sonst, wie im Text "Anschluss seitlich AS 302" beschrieben.

AU 301  Anschluss unten  (Warmfassade) Verbundpaneel

Unten schließt die Fassade an den ca. 200 mm tiefer liegenden Rohfußboden an. Die Elemente sind innerhalb des tragenden Baukörpers und dessen Dämmebene einzubauen.

Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen.

Raumseitig ist ein Aluminiumwinkel 20/100 mm, t = 2 mm bündig mit der Riegelhinterkante zu montieren. An diesem Aluminiumwinkel wird die innere Dichtungsfolie angeklebt und zusätzlich mit einem Aluminiumprofil mechanisch gesichert. Die Dichtungsfolie ist bis auf den Baukörper zu führen und dort zu verkleben.

AU 331  Fußpunktanschluss Lichtdach (Holz-Unterkonstruktion)

Der untere Anschluss der selbsttragenden Lichtdachkonstruktion erfolgt an eine bauseits erstellte Unterkonstruktion aus Holz.

Die Verankerung der Lichtdachkonstruktion an der Holz-Konstruktion erfolgt im Bereich der Sparrenprofile mittels biegesteifer Einschieblinge.

Alle Bauteile der Lichtdachverankerung müssen konstruktiv so ausgelegt sein, dass sie die auf die Konstruktion einwirkenden Kräfte sicher aufnehmen und auf das Tragwerk (Bauseitige Unterkonstruktion) übertragen.

Auf der Innenseite ist der Bereich zwischen der Unterkante der Holz-Unterkonstruktion und der Traufpfette mit einem gekantetem Aluminiumblech zu schließen (Abwicklung ca. 500 mm).

Auf der Außenseite ist der Anschluss mit einem Aluminium-Verbundelement komplett abzudecken. Weiterhin ist in diesem Bereich hinter der wasserführenden Ebene ein Wasserleitblech und eine Dichtungsfolie dicht anzuschließen beziehungsweise zu montieren.

Die Abdichtung der Konstruktion erfolgt hinter der wasserführenden Ebene mit einer Dichtungsfolie.

## Zusätzliche Vertragsbestimmungen Raffstore
Sonnenschutzkomponenten

Sonnenschutzbefestigung

Fassaden-System-Raffstoren -

Zur Ausführung kommen Fassaden-System-Raffstoren, Fabrikat WAREMA, Typ
E80A6 oder Raffstoren mit mindestens gleichwertigen technischen
Ausstattungsmerkmalen.

Angebotenes Fabrikat: ____________________

Angebotener Typ: ____________________

Um den Verschleiß an den Raffstoren über die Gewährleistungsfrist hinaus
einzugrenzen werden folgende Forderungen zwingend vorgeschrieben:
Sämtliche Stanzungen in den Lamellen sind mit Schutzösen zu versehen. Um
den einwandfreien Lauf der Lamellen auch bei Wärmebewegungen der Fassade
und der Lamellen zu gewährleisten müssen die Führungsschienen mindestens
25 mm tief sein. Die Oberschiene ist aus stranggepresstem Aluminium
(kein Zink- oder Aluminium-Blech) vorzusehen.
Die angebotenen Raffstoren müssen die Lebensdauerklasse 3 nach DIN EN
13659:2009-01 (Raffstoren/Außen-Jalousien) erfüllen.
Um eine bessere Kräfteverteilung zu erreichen sind die Motore als
Mittelmotore mit angeflanschtem Planetengetriebe und beidseitigem
Wellenabgang auszuführen. Außerdem vereinfacht sich das Ankuppeln von
Behängen bei einer nachträglichen Raumaufteilung.
1. Oberschiene
59 mm breit, 51 mm hoch, aus 1,5 mm starkem, stranggepresstem
Aluminiumprofil ohne Oberflächenbehandlung (kein rollgeformtes
Aluminium-Band oder verzinkte Stahlbänder). Aus optischen Gründen muss
die Kopfleiste nach unten geschlossen ausgeführt werden. Weiterhin ist
hierdurch ein Verschieben oder Wandern der Einbauteile ausgeschlossen.
Wendewelle aus verzinktem Vierkant-Stahlrohr. Wartungsfreie, gekapselte,
teflonhaltige Lager mit Wenderolle und Bandspule aus Kunststoff,
Segmentwendung zur Verhinderung der selbsttätigen Verstellung der
Lamellen.
2. Lamellen
80 mm breit, ca. 0,45 mm dick, konkav-konvex-gewölbt, beidseitig
randgebördelt, aus speziallegiertem, mit lichtechtem Lack im
Spezialverfahren korrosionsbeständig einbrennlackiertem Aluminium.
Sämtliche Stanzungen in den Lamellen sind mit schwarzen Schutzösen zur
Führung der Aufzugsbänder (Verminderung des Abriebes) und zur
Befestigung der Stege der Leiterkordel versehen. Farben gemäß
Bieterfarbkarte. Es müssen mindestens 25 Farben zur Auswahl stehen.
Der Raffstore fährt mit nach außen geschlossenen Lamellen ab und mit
nach innen geschlossenen Lamellen auf.
Es müssen mindestens 25 Lamellenfarben gemäß Herstellerfarbkarte zur
Verfügung stehen.
3. Leiterkordel
Polyester-Leiterkordel, mit Kevlar-Einlage, schwarz, in schwerer
Sonderausführung, mit Doppelstegen. Jede Lamelle wird am oberen Steg der
Leiterkordel befestigt.
4. Aufzugsbänder
Spezialbeschichtetes Polyesterband 6 mm breit, schwarz in
witterungsbeständiger Ausführung, dehnungs- und schrumpfarm, bruch- und
knickfest. Das Aufzugsband wird durch nur 5 x 9 mm Öffnungen in den
Schutzösen des Aufzugsbandes geführt, wodurch der Lichteinfall in den
Innenraum im Bereich der Schutzösen des Aufzugsbandes auf ein Minimum
reduziert wird. Größere Stanzungen für das Aufzugsband sind nicht
zulässig.
5. Unterschiene
80 mm breit, 20 mm hoch, aus stranggepresstem Aluminiumprofil, mit
schwarzen Endkappen aus Kunststoff. In den Endkappen sind verschiebbare
Führungsnippeln mit Hinterschnitt, um ein Aushängen des Behanges zu
verhindern.
6. Seitenführung
Die Behangführung erfolgt in Wicona-Fassadenprofilen für Raffstoren.
Diese werden mittels Clip-Verbindung auf der Anpressleiste des
Fassadensystems WicTec 50 befestigt. Zur Montage der Raffstoren sind die
Führungsprofile im unteren Bereich gekürzt. Nach der Behangmontage
werden die Montageöffnugen durch kurze Profilstücke geschlossen. An den
Stoßstellen müssen die geräuschdämpfenden Keder verprägt sein.
Es sind 2 Ausführungen der Führungsprofile verfügbar. Die
Führungsprofile sind Bestandteil der Fassade und somit Leistung
Fassadenbau.
7. Antrieb
Verdeckt eingebauter, 230V-Mittelmotor, Schutzart IP 54, mit
angeflanschtem Planetengetriebe und beidseitigem Wellenabgang,
eingebauten Endschaltern und Thermoschutzschalter. Es sind generell
Motore mit einstellbaren oberen und unteren Endschaltern einzusetzen.
8. Bedienung
Hoch- und Tieffahren der Raffstoren durch Bedienung eines Schalters.
Wenden der Lamellen durch leichtes Antippen der jeweiligen Richtung. Bei
Erreichen der oberen oder unteren Endlage bewirken die im Motor
eingebauten Endschalter das automatische Abschalten des Antriebes.
9. Oberflächenbehandlung
Die Unterschienen, Führungsschienen und Führungsschienenhalter sind
pulverbeschichtet auszuführen.
Die Pulverbeschichtung ist mit einem Polyesterpulver in einer
Schichtdicke von 60 - 120 my auszuführen. Zur Vorbehandlung ist eine
chromfreie Vorbehandlung im "No-Rinse-Verfahren nach
Qualitätsrichtlinie GSB-Al 631 zu verwenden.
HINWEIS!
Für die pulverbeschichteten Aluminiumteile (außer Lamellen) gilt die
RAL-Classic-Farbkarte. Die Farben DB 701, 702 und 703, sowie 8
Strukturfarben gemäß Hersteller-Farbkarte sind ebenfalls ohne Mehrkosten
lieferbar. Tarnfarben und Leuchtfarben sind ausgeschlossen.
10. Blende
U-Blende aus gekantetem Aluminium, 2 mm stark, Typ BL 06, Oberfläche
pulverbeschichtet, mit vormontieren Seitenschlüssen und
Aussteifungsbügel. Konsolen aus stranggepresstem Aluminium mit
kunststoffummantelten Einhängebolzen zur schwimmenden, geräuscharmen
Lagerung des Raffstore-Systems an den Schüco-Fassadenprofilen. Die
Grundplatte zur Aufnahme der Einhängebolzen gehören zur Leistung
Fassadenbau.
Einheit: Stk

auf Pfosten-Riegel-Konstruktionen

Ausführung:
Montageplatten und Halter aus strangepresstem Aluminium für die
Anwendung im Außenbereich.
ACHTUNG !
Rettungswegmodul mit Blockmotor
Blockmotor JA04 Soft DC-4/33, 12VDC, Leitung 0,5m, einstellbaren Endschalter und
Schaltfühler
Akku Modul
Nennspannung 230V,AC,50Hz
Motorspannung 12V, DC
Schaltvermögen 10A
Leistungsaufnahme < 0,3W
max. Leitungslänge zum Antrieb 2,5m
max. Leitungslänge zur Einzelbedienung 2m
Akku Modul
Im Notfall sorgt es für ein sicheres Hochfahren
des Raffstores auch bei Stromausfall. Da für die
Verschattung von Rettungswegen mit Sonnenschutzprodukten keine Normen existieren, muss
der Einsatz des Akku-Moduls UP
verantwortlichen Stelle (z. B. § 66 MBO) geklärt
werden. Baugrenzwerte analog Solar-Antrieb (maximale Fläche: ca. 5 m²)
Das Modul kommt an allen Rettungswegtüren zum Einsatz

Die Akku-Module sowie die Aktoren sind der ausführenden Elektro-Firma zu übergeben.

Fabr.: Warema Typ E80A6 oder gleichwertig

## Angaben des Bieters Öffentlich
Angaben des Bieters

Dem Bieter wird freigestellt, zu der ausgeschriebenen Konstruktion gleichwertige Konstruktionen anzubieten.
Zur Gewährleistung einer umfassenden Kompatibilität sowie zur Minimierung der Ansprechpersonen wird Wert darauf gelegt, dass alle Konstruktionen von einem Systemhersteller stammen.
Zur Prüfung der Gleichwertigkeit der angebotenen mit der vorgegebenen Konstruktion sind Detailzeichnungen aller betreffenden Punkte, Muster und System-Prüfzeugnisse vorzulegen.
Fehlen die Angaben, kann es zum Ausschluss vom Wettbewerb kommen.

Angeboten:

Fabrikat/System  _______________________

Fenster / Einsatzfenster  _______________________

Türen / Einsatztüren  _______________________

Warmfassade / Lichtdach  _______________________

Einsatz- Dachflächenfenster  _______________________

Sonnenschutz  _______________________

Glaslieferant : _______________________

Nachfolgende Abfragen von Kriterien dienen der Vergleichbarkeit der angebotenen Leistungen und sind durch Zertifikate und Nachweise zu belegen.

Blitzschutz: Typenprüfung nach EN 50164-1

Nachweis: Uw bzw. Ucw der Elemente und Ug- Wert des Glases

Zertifikat eines unabhängigen Prüfinstitutes zur Beglaubigung des errechneten U-Wertes

Zulassung für die T-Verbindung der Fensterkonstruktionen.

Alle Elektrobauteile sind mit dem Gewerk Elektroarbeiten abgestimmt. Zusätzliche Elektrobauteile sind in diesem Gewerk enthalten. Im Fall von Nebenangeboten übernimmt der AN Metallbau die Gewährleistung auf die Funktionsfähigkeit des Überganges zu dem Gewerk Elektrotechnik.

Bei Pfosten-Riegel-Fassaden müssen vom DIBT zugelassene (abZ) T-Verbindungen und Klemmverbindungen eingesetzt werden.

Die Falzgründe der Fassadenkonstruktion sind überlappend, es können 3 wasserführende Ebenen ausgebildet werden.

Alle relevanten Systemkomponenten (Systemprofile, Beschläge, Dichtungen), sind mindestens 10 Jahre, nach erfolgter Endabnahme der Leistung, verfügbar.

Firma / Stempel ________________________________________

Unterschrift _________________________________________

Ort / Datum ____________________den___________________

## 31 Metallbauarbeiten

### Unbenannt 1 Metallbau- und Verglasungsarbeiten

#### Unbenannt 1.1 Aluminiumelemente

**1.1.10 Alu-Fassaden-Element, 2375 mm x 3200 mm, Element 31.01.1**
Hochwärmegedämmtes selbsttragendes Aluminium Fassaden-System mit einer Ansichtsbreite von 50 mm.
Einsatz-Fenster-System mit 75 mm Grundbautiefe.
Einsatz-Tür-System mit 75 mm Grundbautiefe.

Abmessung ca.: 2375 mm x 3200 mm
 inkl. 200 mm Bodeneinstand

Element: 31.01.1

Elementansicht:

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
Aufteilung nach beiliegender Ansicht in:
1 St Brüstungsfestfeld
 Verglasung: GT 325
2 St Festfelder
 Verglasung: GT 321
1 St DK-Flügel
 Beschlag Fenster: BF 101
 Öffnungsbegrenzer: BF 801
 Fenstergriff: BF 906
 Verglasung: GT 325
1 St 1-flg. Türelement
 Flügelsprosse glasteilend, horizontal
 Vollpanik, nach außen öffnend (EN 1125)
 Antipanikfunktion: E
 Schloss: Antipanik 4-Riegel-Fallenschloss (BT 403)
 Betätigung:
 Innen: Druckstange, INOX,
 Außen: Griffstange
 Türschließer: BT 700
 Verglasung: GT 325

Auswahl der Pfosten- und Riegelprofile nach konstruktiven und statischen Erfordernissen.
Türelement mit absenkbarer Bodendichtung.
Anschlüsse
Seitlich: AS 302
Oben: AO 302
Unten: AU 301
Fußpunkt Tür: AU 201
Menge: 3,000 St

**1.1.20 Alu-Fassaden-Element, 5500 mm x 3200 mm, Element 31.01.2**
Hochwärmegedämmtes selbsttragendes Aluminium Fassaden-System mit einer Ansichtsbreite von 50 mm.
Einsatz-Fenster-System mit 75 mm Grundbautiefe.
Einsatz-Tür-System mit 75 mm Grundbautiefe.

Abmessung ca.: 5500 mm x 3200 mm
 inkl. 200 mm Bodeneinstand

Element: 31.01.2

Elementansicht:

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
Aufteilung nach beiliegender Ansicht in:
2 St Brüstungsfestfelder
 Verglasung: GT 325
2 St Festfelder bodengebunden
 Verglasung: GT 325
3 St Oberlichtfestfelder
 Verglasung: GT 321
1 St 1-flg. Türelement
 Flügelsprosse glasteilend, horizontal
 Vollpanik, nach außen öffnend (EN 1125)
 Antipanikfunktion: E
 Schloss: Antipanik 4-Riegel-Fallenschloss (BT 403)
 Betätigung:
 Innen: Druckstange,
 Außen: Griffstange
 Türschließer: BT 700
 Verglasung: GT 325
2 St DK-Flügel
 Beschlag Fenster: BF 101
 Öffnungsbegrenzer: BF 801
 Fenstergriff: BF 906
 Verglasung: GT 325

Auswahl der Pfosten- und Riegelprofile nach konstruktiven und statischen Erfordernissen.
Ausführung Türelement mit absenkbarer Bodendichtung.
Anschlüsse
Seitlich: AS 302
Oben: AO 302
Unten: AU 301
Fußpunkt Tür: AU 201
Menge: 7,000 St

**1.1.30 Alu-Tür-Elemente, 3000 mm x 3200 mm, Element 31.01.3**
Hochwärmegedämmtes Aluminium Tür-System mit 75 mm Grundbautiefe.

Abmessung ca.: 3000 mm x 3200 mm
 inkl. 200 mm Bodeneinstand

Element: 31.01.3

Elementansicht:

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
Aufteilung nach beiliegender Ansicht in:
1 St Brüstungsfestfeld
 Verglasung: GT 325
1 St Festfeld oberhalb Brüstungsriegel
 Verglasung: GT 325
1 St 2-flg. Tür
 Flügelsprosse glasteilend, horizontal
 Teilpanik, nach außen öffnend (EN 1125)
 Antipanikfunktion: E
 Schloss: Antipanik 3-Riegel-Fallenschloss (BT 406)
 Zusatzfunktion: gesicherte Fallenfeststellung
 Treibriegel: Falztreibriegel
 Betätigung:
 Gangflügel innen: Druckstange, INOX
 Gangflügel außen: Griffstange, INOX
 Türschließer: BT 703
 Verglasung: GT 325
2 St Oberlichtfestfelder
 Verglasung: GT 321

Auswahl der Pfostenprofile nach konstruktiven und statischen Erfordernissen.

Anschlüsse
Seitlich: AS 110
Oben: AO 110
Unten: AU 109
Fußpunkt Tür: AU 201
Menge: 1,000 St

**1.1.40 Alu-Tür-Elemente, 1300 mm x 3200 mm, Element 31.01.4**
Hochwärmegedämmtes Aluminium Tür-System mit 75 mm Grundbautiefe.

Abmessung ca.: 1300 mm x 3200 mm
 inkl. 200 mm Bodeneinstand

Element: 31.01.4

Elementansicht:

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
Aufteilung nach beiliegender Ansicht in:
1 St 1-flg. Türelement
 Flügelsprosse glasteilend, horizontal
 nach außen öffnend
 Antipanikfunktion: ohne
 Schloss: 2-Schwenkhakenschloss (BT 300)
 Zusatzfunktion: Tagesfalle  Betätigung:
 Innen: Türdrücker
 Außen: Griffstange
 Türschließer: BT 700
 Verglasung: GT 325
1 St Oberlichtfestfeld
 Verglasung: GT 321

Ausführung der Verglasung mit matter Folie.

Ausführung der Tür mit absenkbarer Bodendichtung.
Anschlüsse
Seitlich: AS 110
Oben: AO 110
Fußpunkt Tür: AU 201
Menge: 1,000 St

**1.1.50 Alu-Tür-Elemente, 3000 mm x 3200 mm, Element 31.01.5**
Hochwärmegedämmtes Aluminium Tür-System mit 75 mm Grundbautiefe.

Abmessung ca.: 3000 mm x 3200 mm

Element: 31.01.5

Elementansicht:

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
Aufteilung nach beiliegender Ansicht in:
1 St Brüstungsfestfeld
 Verglasung: GT 105
1 St Festfeld oberhalb des Riegels
 Verglasung: GT 105
1 St 2-flg. Türelement
 Flügelsprosse glasteilend, horizontal
 nach außen öffnend
 Antipanikfunktion: ohne
 Schloss: Rollen-Fallenschloss (BT 103)
 Treibriegel: Falztreibriegel
 Betätigung:
 Gangflügel innen: Griffstange
 Gangflügel außen: Griffstange
 Türschließer: BT 703
 Verglasung: GT 105

Auswahl des Pfostenprofil nach konstruktiven und statischen Erfordernissen.

Anschlüsse
Seitlich: AS 104
Oben: AO 104
Unten / Fußpunkt Tür: oberhalb Fertigfußboden
Menge: 1,000 St

**1.1.60 Alu-Fenster-Elemente, 1260 mm x 960 mm, Element 31.01.6**
Hochwärmegedämmtes Aluminium Fenster-System mit 75 mm Grundbautiefe.

Abmessung ca.: 1260 mm x 960 mm

Element: 31.01.6

Elementansicht:

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
Aufteilung nach beiliegender Ansicht in:
1 St DK-Flügel
 Beschlag Fenster: BF 101
 Öffnungsbegrenzer: BF 801
 Fenstergriff: BF 906
 Verglasung: GT 321

Ausführung der Verglasung mit matter Folie.

Anschlüsse
Seitlich: AS 110
Oben: AO 110
Unten: AU 104
Menge: 4,000 St

**1.1.70 Alu-Fassaden-Element, 18.500 mm x 3.500 mm, Element 31.01.7**
Hochwärmegedämmtes selbsttragendes Aluminium Fassaden-System mit einer Ansichtsbreite von 50 mm.
Wärmegedämmtes Aluminium Dachflächenfenster-System für den Einsatz in Schrägdächern, Neigungswinkel 2° bis 75°

Abmessung ca.: 18.500 mm x 3.500 mm
 in der horizontalen gemessen
 Dachneigung 12°
 Ausführung als Pultdach

Element: 31.01.7

Elementansicht:

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
Aufteilung nach beiliegender Ansicht in:
17 St Festfeld/ Festfelder
 Verglasung: GT 476
2 St Dachklappe mit Band oben
 Verglasung: GT 476

Auswahl der Profile nach konstruktiven und statischen Erfordernissen.
Die notwendigen Elektro- / Steuerkomponenten werden in separaten Positionen und ggf. Gewerken aufgeführt.
Anschlüsse
Umlaufend: AU 331
Menge: 1,000 St

#### Unbenannt 1.2 Allgemein

**1.2.1 Statischer Nachweis**
*** Pauschalposition
Statischer Nachweis / Standsicherheitsnachweis
für alle Fenster- Fassaden-Konstruktionen sowie aller Ihrer Einbauelemente einschließlich Verglasungen, Verankerungen etc.
Der prüfbare statische Nachweis / Standsicherheitsnachweis, über die Einhaltung sämtlicher statischer Forderungen, ist in schriftlicher Form (3-fach), vorzulegen. Der statische Nachweis / Standsicherheitsnachweis ist dem Prüfstatiker zur Prüfung und Freigabe rechtzeitig vorzulegen.
Menge: 1,000 psch

**1.2.2 Werkplanung Metallbauarbeiten**
*** Pauschalposition
Werkstatt- und Montageplanung Metallbauarbeiten

Werkplanung ist die Umsetzung der Ausführungsplanung durch das ausführende Unternehmen in eine Werkstatt- und /oder Montageplanung, nach der in Fertigungsbetrieben die Vor- oder Teilvorfertigung von Elementen erfolgt.
Der AN erstellt nach Ziffer 3.1.7 DIN 18360 einmalig eine Werkstatt- und Montageplanung auf Basis der bauseits gemäß den vorstehenden Vorbemerkungen gelieferten Ausführungsunterlagen, aus der sich Konstruktion, Maße, Einbau, Befestigung und Bauanschlüsse der Bauteile sowie die Einbaufolge ergeben.

Die weitere technische Bearbeitung, d. h.
- Erstellen von Konstruktions- und Detailplänen für alle in der Leistungsbeschreibung aufgeführten Anlagen
- Abstimmung der Details mit dem AG bzw. mit dem Architekten rechtzeitig vor Fertigungsbeginn
- örtliche Aufmaße
- Vorlage von Original-Muster der Fenster- und Fassadenprofile

ist mit dieser Position komplett anzubieten.

Die Konstruktionspläne, Beschreibungen und Muster liefert der AN dem AG auf der Grundlage der Abstimmung mit dem Architekten vor Fertigungsbeginn bzw. vor Materialbestellung in dreifacher Ausfertigung.
Der AN erhält die vorgenannten Unterlagen nach bauseitiger Überprüfung auf Übereinstimmung mit der Ausführungsplanung mit einem entsprechenden Prüfvermerk wieder zurück.
Menge: 1,000 psch

#### Unbenannt 1.3 Elektrokomponenten

**1.3.1 Netzteil für Ketten- und Linearantriebe**
Netzteil für Ketten- und Linearantriebe

Für die Position: 31.01.7

Stabilisiertes Netzteil zur Stromversorgung der Ketten- und Linearantriebe, kurzschlußfest, äußerst geringe Restwelligkeit, Überlastgeschützt.

Merkmale
Kurzschluss- und Leerlauffest
Powerboost kurzzeitig bis 75% über Nennstrom
Wartungsfrei
Optische Funktionsanzeige
Aufputzgehäuse IP22/ IP20
Anschluss erfolgt über Schraubklemmen

Technische Daten
Eingangsspannung:  AC 230 V,  50/60 Hz
Eingangsstrom:  max. 1,5 A
Ausgangsspannung:  DC 28 V, geringe Restwelligkeit
Ausgangsstrom:  5,0 A
Leistung: max. 345 VA, im Ruhezustand
Betriebsart:  S6 ED 25 % 12 min
Temperaturbereich: 0°C bis +50°C
Rel. Feuchte: 5% bis 93% (nicht kondensierend)
Schutzart: IP22 (senkrechte Montage); IP20 (liegende Montage)
Schutzklasse (DIN 60950) Klasse I
Abmessungen (B x H x T): (109 x 228 x 65) mm
Anschlüsse (Ein-/Ausgänge): Schraubklemmen bis 2,5mm2
 über PG-Verschraubung
Gewicht: 0,8 kg
Die Antriebe müssen der NRWG EN 12101-2 entsprechen.
Funktionen:
Aufputz Netzteil zur Stromversorgung von Ketten- und Linearantrieben Smart Oberflächenkühlend, daher auch in Zwischendecken und Hohlraumboden einsetzbar.

Lieferumfang
Netzteil im AP-Gehäuse mit 2 Kabelverschraubungen
Bedienungsanleitung

Einschl. Lieferung Montage betriebsbereit anschliessen und in Betrieb nehmen
Menge: 3,000 St

**1.3.2 Relais-Modul (für Lüftungsantriebe)**
Relais-Modul

Für die Position: 31.01.7

Motorsteuereinheit für Dachflächenfenster und Kettenantrieben mit einer Versorgungsspannung von 24 V DC für Lüftungsantriebe.

Merkmale
Kunststoff grau
Aufputz-Montage

Technische Daten:
Spannungsversorgung: 24 V DC
Ausgang: 2-pol 24 V DC
max. Schaltstrom: 10 A DC
Eingang zentral: 5-polig
Eingang lokal: 5-polig
Leitungsquerschnitt: 1,5 mm²
Schutzart: IP 54
Gehäuse (B x H x T): 85 x 37 x 86 mm

Funktionen
Zur Ansteuerung von 2-poligen Antrieben durch 5-polige Steuerelemente wie z. B. Sensoren (Wind- und Regenmelder). Zusätzlich besteht die Möglichkeit einer Ansteuerung über einen Zentralbefehl.

Lieferumfang
Relais-Modul
Bedienungsanleitung

Einschl. Lieferung Montage betriebsbereit anschliessen und in Betrieb nehmen
Menge: 1,000 St

**1.3.3 Wind- und Regenmelder**
Wind- und Regenmelder WRM 24 V

Kombinierter Wind-/Regensensor für den Außenbereich zum automatischen Schließen von Elementen.

Merkmale
Spannungsversorgung DC 24 V
Aufputzmontage mit Schraubbefestigung

Technische Daten:
Versorgungsspannung: AC / DC 20-30V
Stromaufnahme: ca. 110 mA
Ausgang:  potenzialfreier Wechselkontakt
 (30 V / 1 A max.)
Abmessungen: 160 x 82 x 55 mm ohne Windrad (H x B x T)

Funktionen
Kombinierter Wind-/Regensensor für den Außenbereich zum automatischen Schließen von Elementen.

Lieferumfang
Wind- und Regenmelder
Bedienungsanleitung

Einschl. Lieferung Montage betriebsbereit anschliessen und in Betrieb nehmen
Menge: 1,000 St

**1.3.4 Erstinbetriebnahme E-Flügel (Oberlichter)**
*** Pauschalposition
Erstinbetriebnahme elektromechanisch zu bedienenden Flügel

beinhaltet:

1. Die Inbetriebnahme der Anlagen
  lnbetriebnahme der aufgeführten Anlage; einschl. notwendiger
  Überprüfung der Funktionen Abnahme der Anlage mit dem Systemverantwortlichen des Auftraggebers.
2. Einweisung des Bedienpersonales in die Funktion der Anlage zur optimalen Bedienung, Wartung und Störungsbehebung. Übergabe der Bedienungsanleitungen.
Menge: 1,000 psch

#### Unbenannt 1.4 Sonnenschutzelemente

**1.4.1 Raffstore**
Raffstore mit 2 Motoren

Abmessung ca.: 1350 mm x 3000 mm mit 12 Motor
Abmessung ca.: 1025 mm x 3000 mm mit 230 V Motor

Abmessung ca.: 2375 mm x 3000 mm + Pakethöhe

Für die Fensterposition: Pos. 31.01.1

Im Einheitspreis enthalten alle Arten von Motoren sowie das Akku-Modul.

Einschl. Lieferung Montage betriebsbereit montieren
Menge: 3,000 St

**1.4.2 Raffstore**
Raffstore, Warema Typ E80 A6 mit 3 Stck Elektromotoren

Abmessung ca.: 1950 mm x 3000 mm mit 230 Motor
Abmessung ca.: 1300 mm x 3000 mm mit 12 V Motor
Abmessung ca.: 1950 mm x 3000 mm mit 230 V Motor

Gesamtanlage 5500 mm * 3000 m + Pakethöhe

Für die Fensterposition: Pos. 31.01.2

Im Einheitspreis enhalten alle Arten von Motoren sowie das Akku-Modul.

Einschl. Lieferung Montage betriebsbereit montieren
Menge: 7,000 St

**1.4.3 U-Blende**
U-Blende

Aus mehrfach gekantetem Aluminium-Blech (t mind. 2 mm)
Abwicklung min. 750 mm 6-fach gekantet.

Beschichtung: RAL 9007 29/90147

Die Befestigung der U-Blende an der Fassade/Bauwerk
erfolgt über eine Winkelkonsole (C-Profil).
Der Abstand von Fassade zur Blende beträgt ca. 50mm.

Die Befestigung ist so auszuführen, dass keine
Spannungen durch thermische Ausdehnung auftreten
können.

Lieferung und montieren in verschiedenen Teillängen
incl. 20 St. Enddeckel verschweisst.

Ausführung gemäß den "ZTV", sowie den Leistungs- und
Systembeschreibungen.

Einschl. Lieferung Montage betriebsbereit montieren
Menge: 45,625 m

**1.4.4 Sonnenschutzzentrale Veltronic**
Sonnenschutzzentrale Veltronic

Zentralsteuergerät zur Ansteuerung von 4 Fassaden oder Motorgruppen

Nur Lieferung

Montage, Inbetriebnahme und E-Anschluss durch bauseitigen Elektriker.
Ausführung gemäß den "ZTV", sowie den Leistungs- und Systembeschreibungen.
Menge: 1,000 St

**1.4.5 Schaltaktor**
Schaltaktor 6M/230 V

im Aufputzgehäuse für Wechselstrommotors mit Anschluss für örtliche Bedienelemente.

Nur Lieferung

Montage, Inbetriebnahme und E-Anschluss durch bauseitigen Elektriker.
Menge: 4,000 St

**1.4.6 Flexible Motoranschlussleitung**
Flexible Motoranschlussleitung

15 m lang mit angeschlossener Steckerkupplung an AN Elektriker liefern

Ausführung gemäß den "ZTV", sowie den Leistungs- und Systembeschreibungen.
Menge: 12,000 St

**1.4.7 Flexible Motoranschlussleitung**
Flexible Motoranschlussleitung

10 m lang mit angeschlossener Steckerkupplung an AN Elektriker liefern

Ausführung gemäß den "ZTV", sowie den Leistungs- und Systembeschreibungen.
Menge: 18,000 St

**1.4.8 Kombisensor Wind / Windrichtung WSR-2**
Windsensor WS-1H

Beheizbarer Sensor zur Messung der Windgeschwindigkeit mit 2 m Sensorleitung.
Versorgung der Sensorheizung über zusätzliches Netzgerät NG 12/24-416

Nur Lieferung

Montage, Inbetriebnahme und E-Anschluss durch bauseitigen Elektriker.
Ausführung gemäß den "ZTV", sowie den Leistungs- und Systembeschreibungen.
Menge: 1,000 St

**1.4.9 Mastrohr**
Mastrohr und Abstandhalter für Sensoren
Länge 1000 mm
Durchmesser 30 mm

Nur Lieferung

Montage, Inbetriebnahme und E-Anschluss durch bauseitigen Elektriker.
Ausführung gemäß den "ZTV", sowie den Leistungs- und Systembeschreibungen.
Menge: 1,000 St

**1.4.10 Inbetriebnahme, Programmierung und Dokumentation für Sonnenschutz**
*** Pauschalposition
Inbetriebnahme, Programmierung und Dokumentation

der vorbeschriebenen Sonnenschutzsteuerung.
Menge: 1,000 psch

#### Unbenannt 1.5 Markisenanlage

**1.5.1 Aussenbeschattung**
Aussenbeschattung

Beschreibung:
Aussenbeschattung als Gegenzuganlage für waagerechte und schräge bzw. mittlere und große Glasflächen. Antriebseinheit mit selbsttragender Aluminiumkassette, 233 x 181 mm, stranggepresst, 2-teilig (obere Abdeckung abnehmbar), für ganzjährigen Wetterschutz von Tuch und Technik.
Laufrichtung waagerecht, oder schräg von oben nach unten, optional von unten nach oben.
Baugrößen:
Rasterbreite: 90 bis 550 cm. Gesamtbreite: Raster + 74 mm. Ausfall: 100 bis 600 cm.
Max. Fläche pro Feld: 28 m². Dachneigung: 0° - 45°, Option bis 90°.
DIN EN 13561:
Markisen für die Verwendung im Außenbereich als Sonnenschutz.
Gefertigt nach DIN EN 13561, Windwiderstandsklasse 2
Koaxial-Technik
Zweiwellen-System: Tuchwelle aus Stahlblech, sendzimirverzinkt, rollgeformt, Ø 90 x 1,2 mm, mit Flachnut zur Aufnahme des Tuches mittels speziellem PVC-Steckkeder sowie innenliegender Antriebswelle
Ø 67 mm, aus Aluminium stranggepresst. Optimale Tuchspannung im ausgefahrenen Zustand und Kompensation der unterschiedlichen Wickeldurchmesser von Tuchwelle und Seilscheiben durch innenliegendes Federelement als Verbindung zwischen den Wellen.
Ausfallprofil oval, aus Aluminium stranggepresst, 110 x 70 mm, mit Regenrinne und integrierter Nut zur Aufnahme der Bespannung, seitliche
Endkappen aus Aluminiumguss. Durch das Ausfallprofil geführtes, einteiliges Zugseil für gleichmäßige Tuchspannung.
Führungsschienen und Abstandshalter
aus Aluminium stranggepresst, 59 x 64 mm, als Doppelprofil, mit unterer Nut zur Aufnahme der Abstandshalter und seitlichen Nuten für die Aufnahme von Ausfallprofil und Zugseil. Hochfestes Dyneema-Zugseil Ø 3,4 mm, Zugseilumlenkung mittels Umlenkrollen.
Endkappen aus Zinkdruckguss. Verstellbare Abstandshalter (+/- 7 mm), zweiteilig aus Zinkdruckguss.
Grundfelder mit 2, Zusatzfelder mit 1 Führungsschiene. Standardhöhen: 100, 125, 150, 175, 200 mm.
Bis 400 cm Ausfall
2 Abstandshalter, ab 401 cm
3 Abstandshalter pro Führungsschiene.
Option: Abstandshalter in Sonderhöhen von 201 bis 400 mm (nur mit einem zusätzlichen Distanzrohr pro Abstandshalterpaar, Zubehör), Abstandshalter für Antriebseinheit, Abstandshalter für Nischenmontage.
Distanzrohr und Windsicherung ab 351 cm Ausfall,
aus Aluminium stranggepresst, Ø 50 mm, zur Sicherung der Bespannung gegen Druck und Sog. Befestigung an der Führungsschiene.
Bedienung
Elektroantrieb, 230 V/50 Hz, als Einsteckantrieb in der Antriebswelle mit externem Endschalter, mit manuell einstellbarer Endlagenabschaltung, wartungsfrei, mit Thermoschutzschalter, inkl. 0,4 m Anschlusskabel und Steckerkupplung schwarz.
Fabrikat: SOMFY LT mit externem Endschalter oder gleichwertig.
Elektroantrieb wie oben beschrieben, mit externem Funkempfänger und Funkhandsender.
Kopplung
Mehrere Anlagen nebeneinander montierbar. Grundfelder mit 2, Zusatzfelder mit 1 Führungsschiene. Kopplung von max. 2 Felder
mit einem Elektroantrieb. Max. Breite 800 cm, max. Fläche 40 m².
Gestellfarben Alle sichtbaren Aluminiumteile pulverbeschichtet.
Standardfarben: weiß RAL 9016, silber RAL 9006, anthrazit DB 703.
Option: Sonderfarben nach Classic-RAL-Karte, pulverbeschichtet.
Kunststoffteile generell schwarz.
Bespannung
Acryl, LUMERA (PAN): Bespannung mit Nahtverlauf in Ausfallrichtung: 100% Marken-Polyacrylnitril (PAN), schmutz- und wasserabweisend ausgerüstet, Wassersäule: 200 - 500 mm
Gewebebreite: 120 cm
Gewebedicke: ca. 0,55 - 0,7 mm
Gewicht: 290 - 330 g/m²
Lichtechtheit: Note 7-8
Wetterechtheit: Note 7-8.
LUMERA 3D (PAN): Bespannung mit Nahtverlauf in Ausfallrichtung: 100% Marken-Polyacrylnitril (PAN), schmutz- und wasserabweisend ausgerüstet, Wassersäule > 500 mm
Gewebebreite: 120 cm
Gewebedicke: ca. 0,55 mm
Gewicht: 295 g/m²
Lichtechtheit: Note 7-8
Wetterechtheit: Note 7-8.
Soltis 92: Bespannungen mit Nahtverlauf in Ausfallrichtung: PVC beschichtetes Polyester-Screengewebe, schmutz- und wasserabweisend (abwischbar), wasserdurchlässig, Gewebebreite: je nach Qualität ca. 90 oder 130 cm
Gewebedicke: ca. 0,45 mm,
Gewicht: 420 g/m2, Brandverhalten: B1 / DIN 4102-1. Bei einseitig aluminisierter Qualität zeigt diese nach außen (zur Sonne).
Bespannung mit Nahtverlauf in Ausfallrichtung (Längs - symmetrisch verarbeitet):
Alle Langsnähte sind mit Ultraschall- Schweiß- Klebetechnik unter Verwendung eines hochfesten UV- und witterungsbeständigen Spezialklebefilmes verbunden. Flächennaht mit 2,0 cm breiter Überlappung, Seitensaumbreite 4 cm. Kedertechnik.
Kedertechnik: Hohlsaum für Rundkeder zur Befestigung am Ausfallprofil vernäht (Nähfaden aus 100% PTFE). Bespannung oben mit Steckkeder für einfache frontseitige Montage und Demontage an der Tuchwelle.
Abmessungen: Tuchbreite = Rasterbreite - 12,5 cm.
Farben und Qualitäten: Gemäß der aktuellen Kollektion oder gleichwertig.

Fabrikat/Hersteller Der Ausschreibung liegt das Fabrikat "Außenbeschattung ALTO" der Firma MHZ Hachtel GmbH & Co. KG,
Sindelfinger Straße 21, 70771 Leinfelden-Echterdingen zugrunde oder gleichwertig

Anlagengröße ca. 18,00 * 3,20 m

Aufteilung in 1 Grundfeld und 3 Zusatzfelder
Zwei Anlagen sind auf ein Dachflächenfenster zu montieren.
Alle Motoren der Anlage laufen gleichzeitig.

Angebotenes Fabr.: ...........................................................
Menge: 1,000 St

**1.5.2 Steuerung Markise**
Steuerung Markise

Die Markisenanlage wird auf die Steuerung der Raffstore aufgeschaltet. Aktoren und Kabelpeitschen sind in den Positionen der Raffstore aufgeführt.
Diese Position beinhaltet das Verlegen der Kabelpeitschen an einen zentralen Punkt in den Aluminium-Profile vom Glasdach.
Menge: 1,000 St

USt %: 19,00
